# Acometida provisional a caseta prefabricada de obra

- Propiedad del archivo: CYPE INGENIEROS, S.A.
- Formato: FIEBDC-3/2002
- Ámbito geográfico: Argentina
- Divisa: ARS
- Costes indirectos: 3.00 %
- Gastos generales: 13.00 %
- Beneficio industrial: 6.00 %
- IVA: 21.00 %

## Y Seguridad y salud

### YP Instalaciones provisionales de higiene y bienestar

#### YPA Acometidas a casetas prefabricadas

**YPA010** Ud Acometida provisional a caseta prefabricada de obra.
Acometida provisional de electricidad aérea a caseta prefabricada de obra. Incluso conexión al tablero eléctrico provisional de obra, hasta una distancia máxima de 50 m.
Incluye: Replanteo de los apoyos de madera bien entibados. Aplanado y orientación de los apoyos. Tendido del conductor. Tensado de los conductores entre apoyos. Grapado del cable en muros. Instalación de las cajas de ramal a 45° y protección. Montaje, conexionado y comprobación de su correcto funcionamiento. Desmontaje del conjunto.
Criterio de cómputo de proyecto: Número de unidades previstas, según Estudio o Estudio Básico de Seguridad y Salud.
Criterio de cómputo de obra: Se medirá el número de unidades realmente ejecutadas según especificaciones de Estudio o Estudio Básico de Seguridad y Salud.

| Código | Ud | Descripción | Rendimiento | Precio | Importe |
|---|---|---|---|---|---|
| mt50ica010a | Ud | Acometida provisional eléctrica a caseta prefabricada de obra. (material) | 1.000 | 3199.37 | 3199.37 |
| % | % | Herramientas | 2 % | 3199.37 | 63.99 |
|  |  | Costes directos |  |  | 3263.36 |
