# Acumulador de agua a gas, de condensación

- Propiedad del archivo: CYPE INGENIEROS, S.A.
- Formato: FIEBDC-3/2002
- Ámbito geográfico: Argentina
- Divisa: ARS
- Costes indirectos: 3.00 %
- Gastos generales: 13.00 %
- Beneficio industrial: 6.00 %
- IVA: 21.00 %

## Z Rehabilitación energética

### ZC Calefacción, climatización y agua caliente sanitaria

#### ZCA Agua caliente

**ZCA042** Ud Acumulador de agua a gas, de condensación.
Rehabilitación energética de edificio mediante la colocación, en sustitución de equipo existente, de termoacumulador a gas butano y propano, de condensación, para el servicio de agua caliente sanitaria, de suelo, cámara de combustión estanca y tiro forzado, capacidad útil 368 l, diámetro 705 mm, altura 1920 mm, potencia útil 49,9 kW, con quemador Cyclonic, encendido electrónico, cámara de combustión, intercambiador y cuba de acero vitrificado, aislamiento térmico de 50 mm de espesor de espuma de poliuretano libre de CFC, envolvente de chapa barnizada en color gris metalizado, ánodos de magnesio, registro de limpieza, panel de control con diagnóstico y lectura digital de la temperatura y el estado, válvula de vaciado y grupo de seguridad, sin incluir el conducto para evacuación de los productos de la combustión. Incluso soporte y anclajes de fijación a paramento vertical, llaves de corte de esfera, válvula de seguridad y latiguillos flexibles, tanto en la entrada de agua como en la salida. Totalmente montado, conexionado y probado.
Incluye: Replanteo del aparato. Fijación en paramento mediante elementos de anclaje. Colocación del aparato y accesorios. Conexionado con las redes de conducción de agua, eléctrica y de tierra. Puesta en marcha.
Criterio de cómputo de proyecto: Número de unidades previstas, según documentación gráfica de Proyecto.
Criterio de cómputo de obra: Se medirá el número de unidades realmente ejecutadas según especificaciones de Proyecto.

| Código | Ud | Descripción | Rendimiento | Precio | Importe |
|---|---|---|---|---|---|
| mt38agc040ic | Ud | Termoacumulador a gas butano y propano, de condensación, para el servicio de agua caliente sanitaria, de suelo, cámara de combustión estanca y tiro forzado, capacidad útil 368 l, diámetro 705 mm, altura 1920 mm, potencia útil 49,9 kW, con quemador Cyclonic, encendido electrónico, cámara de combustión, intercambiador y cuba de acero vitrificado, aislamiento térmico de 50 mm de espesor de espuma de poliuretano libre de CFC, envolvente de chapa barnizada en color gris metalizado, ánodos de magnesio, registro de limpieza, panel de control con diagnóstico y lectura digital de la temperatura y el estado, válvula de vaciado y grupo de seguridad. (material) | 1.000 | 3074295.18 | 3074295.18 |
| mt37sve010f | Ud | Válvula de esfera de latón niquelado para roscar de 1 1/2". (material) | 2.000 | 330.37 | 660.74 |
| mt37svs010c | Ud | Válvula de seguridad, de latón, con rosca de 1/2" de diámetro, tarada a 6 bar de presión. (material) | 1.000 | 52.69 | 52.69 |
| mt38www011 | Ud | Material auxiliar para instalaciones de agua caliente sanitaria (material) | 1.000 | 594.62 | 594.62 |
| mo004 | h | Oficial calefaccionista. (mano de obra) | 5.298 | 12241.03 | 64852.98 |
| mo103 | h | Medio oficial calefaccionista. (mano de obra) | 5.298 | 8888.07 | 47088.99 |
| % | % | Herramientas | 2 % | 3187545.20 | 63750.90 |
|  |  | Costes directos |  |  | 3251296.10 |
