# Caldera a gas, doméstica, mural, de condensación, para calefacción

- Propiedad del archivo: CYPE INGENIEROS, S.A.
- Formato: FIEBDC-3/2002
- Ámbito geográfico: Argentina
- Divisa: ARS
- Costes indirectos: 3.00 %
- Gastos generales: 13.00 %
- Beneficio industrial: 6.00 %
- IVA: 21.00 %

## Z Rehabilitación energética

### ZC Calefacción, climatización y agua caliente sanitaria

#### ZCG Calderas a gas

**ZCG231** Ud Caldera a gas, doméstica, mural, de condensación, para calefacción.
Rehabilitación energética de edificio mediante la colocación, en sustitución de equipo existente, de caldera mural de condensación a gas N, para calefacción, cámara de combustión estanca, potencia nominal 30 kW, rendimiento 92%, eficiencia energética clase A, perfil de consumo XL, potencia sonora 55 dBA, dimensiones 760x440x360 mm, peso 46,5 kg, encendido electrónico y seguridad por ionización, sin llama piloto, panel de mandos con display digital con indicación de código de avería, programador digital para programación semanal del circuito de calefacción, vaso de expansión de 10 litros, kit estándar de evacuación de humos y plantilla de montaje. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38cmj022a | Ud | Caldera mural de condensación a gas N, para calefacción, cámara de combustión estanca, potencia nominal 30 kW, rendimiento 92%, eficiencia energética clase A, perfil de consumo XL, potencia sonora 55 dBA, dimensiones 760x440x360 mm, peso 46,5 kg, encendido electrónico y seguridad por ionización, sin llama piloto, panel de mandos con display digital con indicación de código de avería, programador digital para programación semanal del circuito de calefacción, vaso de expansión de 10 litros, kit estándar de evacuación de humos y plantilla de montaje. (material) | 1.000 | 843641.93 | 843641.93 |
| mt38www010 | Ud | Material auxiliar para instalaciones de calefacción. (material) | 1.000 | 688.94 | 688.94 |
| mo004 | h | Oficial calefaccionista. (mano de obra) | 3.526 | 12241.03 | 43161.87 |
| mo103 | h | Medio oficial calefaccionista. (mano de obra) | 3.526 | 8888.07 | 31339.33 |
| % | % | Herramientas | 2 % | 918832.07 | 18376.64 |
|  |  | Costes directos |  |  | 937208.71 |
