# Aislamiento térmico de cañería con coquilla flexible

- Propiedad del archivo: CYPE INGENIEROS, S.A.
- Formato: FIEBDC-3/2002
- Ámbito geográfico: Argentina
- Divisa: ARS
- Costes indirectos: 3.00 %
- Gastos generales: 13.00 %
- Beneficio industrial: 6.00 %
- IVA: 21.00 %

## Z Rehabilitación energética

### ZC Calefacción, climatización y agua caliente sanitaria

#### ZCN Aislamiento térmico de cañerías

**ZCN010** m Aislamiento térmico de cañería con coquilla flexible.
Rehabilitación energética de edificio mediante el suministro y colocación de aislamiento térmico de cañería en instalación interior, colocada superficialmente, para la distribución de fluidos calientes (de +40°C a +60°C), formado por coquilla de espuma elastomérica, de 7 mm de diámetro interior y 25 mm de espesor, a base de caucho sintético flexible, de estructura celular cerrada, con adhesivo para las uniones. Incluso preparación de la superficie soporte, replanteo y cortes.
Incluye: Preparación de la superficie de la cañería. Replanteo y corte del aislamiento. Colocación del aislamiento.
Criterio de cómputo de proyecto: Longitud medida según documentación gráfica de Proyecto.
Criterio de cómputo de obra: Se medirá la longitud realmente ejecutada según especificaciones de Proyecto.

| Código | Ud | Descripción | Rendimiento | Precio | Importe |
|---|---|---|---|---|---|
| mt17coe070ad | m | Coquilla de espuma elastomérica, de 7 mm de diámetro interior y 25 mm de espesor, a base de caucho sintético flexible, de estructura celular cerrada. (material) | 1.050 | 4867.68 | 5111.06 |
| mt17coe110 | l | Adhesivo para coquilla elastomérica. (material) | 0.007 | 7795.98 | 54.57 |
| mo054 | h | Oficial montador de aislantes. (mano de obra) | 0.099 | 12241.03 | 1211.86 |
| mo101 | h | Medio oficial montador de aislantes. (mano de obra) | 0.099 | 8905.02 | 881.60 |
| % | % | Herramientas | 2 % | 7259.09 | 145.18 |
|  |  | Costes directos |  |  | 7404.27 |
