# Sustitución de aislamiento por aislamiento térmico de cañería con coquilla flexible

- Propiedad del archivo: CYPE INGENIEROS, S.A.
- Formato: FIEBDC-3/2002
- Ámbito geográfico: Argentina
- Divisa: ARS
- Costes indirectos: 3.00 %
- Gastos generales: 13.00 %
- Beneficio industrial: 6.00 %
- IVA: 21.00 %

## Z Rehabilitación energética

### ZC Calefacción, climatización y agua caliente sanitaria

#### ZCN Aislamiento térmico de cañerías

**ZCN020** m Sustitución de aislamiento por aislamiento térmico de cañería con coquilla flexible.
Rehabilitación energética de edificio mediante la sustitución del aislamiento existente por aislamiento térmico de cañería en instalación interior, colocada superficialmente, para la distribución de fluidos calientes (de +40°C a +60°C), formado por coquilla de espuma elastomérica, de 7 mm de diámetro interior y 25 mm de espesor, a base de caucho sintético flexible, de estructura celular cerrada, con adhesivo para las uniones. Incluso arranque del aislamiento existente con medios manuales, limpieza de restos o adhesivo, preparación de la superficie soporte, replanteo, cortes, retirada y carga manual sobre camión o contenedor.
Incluye: Arranque de los elementos. Retirada y acopio del material arrancado. Carga manual del material arrancado sobre camión o contenedor. Preparación de la superficie de la cañería. Replanteo y corte del aislamiento. Colocación del aislamiento.
Criterio de cómputo de proyecto: Longitud medida según documentación gráfica de Proyecto.
Criterio de cómputo de obra: Se medirá la longitud realmente ejecutada según especificaciones de Proyecto.

| Código | Ud | Descripción | Rendimiento | Precio | Importe |
|---|---|---|---|---|---|
| mt17coe070ad | m | Coquilla de espuma elastomérica, de 7 mm de diámetro interior y 25 mm de espesor, a base de caucho sintético flexible, de estructura celular cerrada. (material) | 1.050 | 4867.68 | 5111.06 |
| mt17coe110 | l | Adhesivo para coquilla elastomérica. (material) | 0.007 | 7795.98 | 54.57 |
| mo054 | h | Oficial montador de aislantes. (mano de obra) | 0.131 | 12241.03 | 1603.57 |
| mo101 | h | Medio oficial montador de aislantes. (mano de obra) | 0.131 | 8905.02 | 1166.56 |
| % | % | Herramientas | 2 % | 7935.76 | 158.72 |
|  |  | Costes directos |  |  | 8094.48 |
