# Unidad agua-agua, bomba de calor geotérmica, para producción de agua caliente sanitaria, calefacción y refrigeración pasiva

- Propiedad del archivo: CYPE INGENIEROS, S.A.
- Formato: FIEBDC-3/2002
- Ámbito geográfico: Argentina
- Divisa: ARS
- Costes indirectos: 3.00 %
- Gastos generales: 13.00 %
- Beneficio industrial: 6.00 %
- IVA: 21.00 %

## Z Rehabilitación energética

### ZC Calefacción, climatización y agua caliente sanitaria

#### ZCV Unidades centralizadas de climatización

**ZCV204** Ud Unidad agua-agua, bomba de calor geotérmica, para producción de agua caliente sanitaria, calefacción y refrigeración pasiva.
Rehabilitación energética de edificio mediante la colocación, en sustitución de equipo existente, de bomba de calor geotérmica, agua-agua, para calefacción, producción de agua caliente sanitaria y refrigeración pasiva, alimentación trifásica a 400 V, potencia sonora 44 dBA, dimensiones 596x690x1845 mm, peso 229 kg, para gas refrigerante R-407C, con bombas de circulación de caudal variable clase de eficiencia energética A para los circuitos primario y secundario, compresor de tipo scroll, control de equilibrado energético, pantalla de información gráfica, resistencia eléctrica seleccionable para 3, 6 ó 9 kW, intercambiadores de acero inoxidable para producción de agua caliente sanitaria y calefacción, válvulas motorizadas de 3 vías, interacumulador de agua caliente sanitaria de 180 l de capacidad, intercambiador de placas para refrigeración pasiva, sondas de temperatura, presostato, filtro, manómetros, válvula de seguridad y llaves de paso. Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42bci050k | Ud | Bomba de calor geotérmica, agua-agua, para calefacción, producción de agua caliente sanitaria y refrigeración pasiva, alimentación trifásica a 400 V, potencia sonora 44 dBA, dimensiones 596x690x1845 mm, peso 229 kg, para gas refrigerante R-407C, con bombas de circulación de caudal variable clase de eficiencia energética A para los circuitos primario y secundario, compresor de tipo scroll, control de equilibrado energético, pantalla de información gráfica, resistencia eléctrica seleccionable para 3, 6 ó 9 kW, intercambiadores de acero inoxidable para producción de agua caliente sanitaria y calefacción, válvulas motorizadas de 3 vías, interacumulador de agua caliente sanitaria de 180 l de capacidad, intercambiador de placas para refrigeración pasiva, sondas de temperatura, presostato, filtro, manómetros, válvula de seguridad y llaves de paso. (material) | 1.000 | 4175376.16 | 4175376.16 |
| mt42www050 | Ud | Termómetro bimetálico, diámetro de esfera de 100 mm, con toma vertical, con vaina de 1/2", escala de temperatura de 0 a 120°C. (material) | 2.000 | 22431.50 | 44863.00 |
| mt37sve010d | Ud | Válvula de esfera de latón niquelado para roscar de 1". (material) | 4.000 | 144.79 | 579.16 |
| mt37sve010c | Ud | Válvula de esfera de latón niquelado para roscar de 3/4". (material) | 2.000 | 87.01 | 174.02 |
| mo005 | h | Oficial instalador de equipos de climatización. (mano de obra) | 9.196 | 12241.03 | 112568.51 |
| mo104 | h | Medio oficial instalador de equipos de climatización. (mano de obra) | 9.196 | 8888.07 | 81734.69 |
| % | % | Herramientas | 2 % | 4415295.54 | 88305.91 |
|  |  | Costes directos |  |  | 4503601.45 |
