# Rehabilitación energética de techo inclinado sobre espacio no habitable, con aislamiento térmico por el interior. Sistema "ISOVER"

- Propiedad del archivo: CYPE INGENIEROS, S.A.
- Formato: FIEBDC-3/2002
- Ámbito geográfico: Argentina
- Divisa: ARS
- Costes indirectos: 3.00 %
- Gastos generales: 13.00 %
- Beneficio industrial: 6.00 %
- IVA: 21.00 %

## Z Rehabilitación energética

### ZH Cerramientos horizontales: adición de aislamiento térmico

#### ZHB Sistemas de aislamiento por el interior de techo inclinado, sobre espacio no habitable

**ZHB020** m² Rehabilitación energética de techo inclinado sobre espacio no habitable, con aislamiento térmico por el interior. Sistema "ISOVER".
Rehabilitación energética de techo inclinado sobre espacio no habitable, con aislamiento térmico por el interior. Sistema "ISOVER" formado por: colchoneta ligera de lana de vidrio, IBR Desnudo "ISOVER", de 120 mm de espesor, resistencia térmica 2,7 m²K/W, conductividad térmica 0,044 W/(mK). Incluso cinta autoadhesiva para sellado de juntas.
Incluye: Limpieza del supradós de la losa. Corte, ajuste y fijación del aislamiento.
Criterio de cómputo de proyecto: Superficie medida según documentación gráfica de Proyecto.
Criterio de cómputo de obra: Se medirá la superficie realmente ejecutada según especificaciones de Proyecto.

| Código | Ud | Descripción | Rendimiento | Precio | Importe |
|---|---|---|---|---|---|
| mt16lvi010acg | m² | Colchoneta ligera de lana de vidrio, IBR Desnudo "ISOVER", de 120 mm de espesor, resistencia térmica 2,7 m²K/W, conductividad térmica 0,044 W/(mK), Euroclase A1 de reacción al fuego, capacidad de absorción de agua a corto plazo <=1 kg/m² y factor de resistencia a la difusión del vapor de agua 1. (material) | 1.100 | 2398.98 | 2638.88 |
| mt16aaa030 | m | Cinta autoadhesiva para sellado de juntas. (material) | 1.000 | 123.03 | 123.03 |
| mo054 | h | Oficial montador de aislantes. (mano de obra) | 0.089 | 12241.03 | 1089.45 |
| mo101 | h | Medio oficial montador de aislantes. (mano de obra) | 0.089 | 8905.02 | 792.55 |
| % | % | Herramientas | 2 % | 4643.91 | 92.88 |
|  |  | Costes directos |  |  | 4736.79 |
