# Limpieza de arbustos y hierbas

- Propiedad del archivo: CYPE Ingenieros S.A.
- Formato: FIEBDC-3/2016
- Programa: Generador de precios de la construcción. CYPE Ingenieros, S.A.
- Fecha: 17/05/2024
- Ámbito geográfico: Argentina
- Divisa: ARS
- Costes indirectos: 3 %
- Gastos generales: 13 %
- Beneficio industrial: 6 %
- IVA: 21 %

## 0 Trabajos preparatorios

### 0D Desratización, desinfección y eliminación de plantas

#### 0DP Eliminación de plantas

**0DP030** m² Limpieza de arbustos y hierbas.
Limpieza de arbustos y hierbas sitas en superficie pavimentada, mediante la aplicación de un tratamiento herbicida. Incluso recogida de la broza generada y carga sobre contenedor.
Incluye: Preparación del herbicida. Aplicación del herbicida sobre la superficie a tratar. Recogida de la broza generada. Carga sobre contenedor.
Criterio de cómputo de proyecto: Superficie medida según documentación gráfica de Proyecto.
Criterio de cómputo de obra: Se medirá la superficie realmente ejecutada según especificaciones de Proyecto.

| Código | Ud | Descripción | Rendimiento | Precio | Importe |
|---|---|---|---|---|---|
| mt48pla030 | l | Herbicida de contacto para la destrucción de plantas herbáceas. (material) | 0.005 | 348.24 | 1.741 |
| mq09pla010 | h | Bomba manual de pistón para tratamientos fitosanitarios y herbicidas. (maquinaria) | 0.016 | 6326.04 | 101.217 |
| mo112 | h | Ayudante general de construcción. (mano de obra) | 0.018 | 8719.99 | 156.960 |
| mo113 | h | Ayudante de albañil especializado en trabajos de mampostería. (mano de obra) | 0.075 | 8579.62 | 643.472 |
| % | % | Herramientas | 2 % | 903.390 | 18.068 |
|  |  | Costes directos |  |  | 921.458 |

Residuos:
- demolición: ruo200201 Residuos biodegradables. (componente de residuo); rendimiento 0.12 kg; Código LER 20 02 01; Masa del elemento 1 kg; Volumen 0.000667 m3
