# Despalme de arbustos y hierbas

- Propiedad del archivo: CYPE Ingenieros S.A.
- Formato: FIEBDC-3/2016
- Programa: Generador de precios de la construcción. CYPE Ingenieros, S.A.
- Fecha: 17/05/2024
- Ámbito geográfico: Argentina
- Divisa: ARS
- Costes indirectos: 3 %
- Gastos generales: 13 %
- Beneficio industrial: 6 %
- IVA: 21 %

## 0 Trabajos preparatorios

### 0D Desratización, desinfección y eliminación de plantas

#### 0DP Eliminación de plantas

**0DP020** m² Despalme de arbustos y hierbas.
Despalme de arbustos y hierbas, en el interior y en el exterior del edificio, con desbrozadora. Incluso recogida de la broza generada y carga sobre contenedor.
Incluye: Protección y señalización de los espacios afectados. Arranque de arbustos y hierbas. Recogida de la broza generada. Carga sobre contenedor.
Criterio de cómputo de proyecto: Superficie medida según documentación gráfica de Proyecto.
Criterio de cómputo de obra: Se medirá la superficie realmente ejecutada según especificaciones de Proyecto.

| Código | Ud | Descripción | Rendimiento | Precio | Importe |
|---|---|---|---|---|---|
| mq09bro010 | h | Desbrozadora equipada con disco de dientes de sierra o con hilo de corte, de 0,42 kW de potencia. (maquinaria) | 0.035 | 1150.71 | 40.275 |
| mo112 | h | Ayudante general de construcción. (mano de obra) | 0.038 | 8719.99 | 331.360 |
| mo113 | h | Ayudante de albañil especializado en trabajos de mampostería. (mano de obra) | 0.038 | 8579.62 | 326.026 |
| % | % | Herramientas | 2 % | 697.661 | 13.953 |
|  |  | Costes directos |  |  | 711.614 |

Residuos:
- demolición: ruo200201 Residuos biodegradables. (componente de residuo); rendimiento 1.2 kg; Código LER 20 02 01; Masa del elemento 1 kg; Volumen 0.000667 m3
