# Grúa autopropulsada con brazo telescópico

- Propiedad del archivo: CYPE Ingenieros S.A.
- Formato: FIEBDC-3/2016
- Programa: Generador de precios de la construcción. CYPE Ingenieros, S.A.
- Fecha: 02/06/2025
- Ámbito geográfico: Argentina
- Divisa: ARS
- Costes indirectos: 3 %
- Gastos generales: 13 %
- Beneficio industrial: 6 %
- IVA: 21 %

## 0 Trabajos preparatorios

### 0X Andamios y maquinaria de elevación

#### 0XG Grúas autopropulsadas

**0XG010** h Grúa autopropulsada con brazo telescópico.
Grúa autopropulsada de brazo telescópico con una capacidad de elevación de 30 t y 27 m de altura máxima de trabajo.
Criterio de cómputo de proyecto: Tiempo estimado.
Criterio de cómputo de obra: Amortización en forma de alquiler por horas, según condiciones definidas en el contrato suscrito con la empresa suministradora.

| Código | Ud | Descripción | Rendimiento | Precio | Importe |
|---|---|---|---|---|---|
| mq07gte010c | h | Grúa autopropulsada de brazo telescópico con una capacidad de elevación de 30 t y 27 m de altura máxima de trabajo. (maquinaria) | 1 | 52779.8 | 52779.800 |
| % | % | Herramientas | 2 % | 52779.800 | 1055.596 |
|  |  | Costes directos |  |  | 53835.396 |
