# Montaje y desmontaje de montacargas

- Propiedad del archivo: CYPE Ingenieros S.A.
- Formato: FIEBDC-3/2016
- Programa: Generador de precios de la construcción. CYPE Ingenieros, S.A.
- Fecha: 17/05/2024
- Ámbito geográfico: Argentina
- Divisa: ARS
- Costes indirectos: 3 %
- Gastos generales: 13 %
- Beneficio industrial: 6 %
- IVA: 21 %

## 0 Trabajos preparatorios

### 0X Andamios y maquinaria de elevación

#### 0XM Montacargas

**0XM030** Ud Montaje y desmontaje de montacargas.
Montaje y desmontaje de montacargas de obra con sistema de elevación compuesto por cremallera y pistón, para transporte de materiales, de 5 detenidas y 1500 kg de carga máxima.
Incluye: Replanteo de los apoyos. Limpieza y preparación de la superficie de apoyo y protección de los espacios afectados. Montaje y colocación de los componentes. Desmontaje y retirada del montacargas.
Criterio de cómputo de proyecto: Número de unidades previstas, según documentación gráfica de Proyecto.
Criterio de cómputo de obra: Se medirá el número de unidades realmente ejecutadas según especificaciones de Proyecto.

| Código | Ud | Descripción | Rendimiento | Precio | Importe |
|---|---|---|---|---|---|
| mq07mon120d | Ud | Montaje y desmontaje de montacargas de obra con cremallera para transporte de materiales de 5 detenidas y 1500 kg de carga máxima. (maquinaria) | 1.159 | 159371.3 | 184711.337 |
| % | % | Herramientas | 2 % | 184711.337 | 3694.227 |
|  |  | Costes directos |  |  | 188405.564 |
