# Talado de árbol

- Propiedad del archivo: CYPE Ingenieros S.A.
- Formato: FIEBDC-3/2016
- Programa: Generador de precios de la construcción. CYPE Ingenieros, S.A.
- Fecha: 02/06/2025
- Ámbito geográfico: Argentina
- Divisa: ARS
- Costes indirectos: 3 %
- Gastos generales: 13 %
- Beneficio industrial: 6 %
- IVA: 21 %

## A Acondicionamiento del terreno

### AD Movimiento de tierras en edificación

#### ADL Desmalezado y limpieza

**ADL015** Ud Talado de árbol.
Talado de árbol de hasta 5 m de altura, de 15 a 30 cm de diámetro de tronco y copa poco frondosa, con motosierra, con extracción del tocón, y carga manual a camión.
Criterio de valoración económica: El precio no incluye el transporte de los materiales retirados.
Incluye: Corte del tronco del árbol cerca de la base. Extracción del tocón y las raíces. Troceado del tronco, las ramas y las raíces. Retirada de restos y desechos. Carga a camión. Relleno y compactación del hueco con tierra de la propia excavación.
Criterio de cómputo de proyecto: Número de unidades previstas, según documentación gráfica de Proyecto.
Criterio de cómputo de obra: Se medirá el número de unidades realmente ejecutadas según especificaciones de Proyecto.

| Código | Ud | Descripción | Rendimiento | Precio | Importe |
|---|---|---|---|---|---|
| mq09sie010 | h | Motosierra a gasolina, de 50 cm de espada y 2 kW de potencia. (maquinaria) | 0.271 | 2363.27 | 640.446 |
| mq01exn020a | h | Retroexcavadora hidráulica sobre neumáticos, de 105 kW. (maquinaria) | 0.063 | 36512.59 | 2300.293 |
| mq02roa010a | h | Rodillo vibrante de guiado manual, de 700 kg, ancho de trabajo 70 cm. (maquinaria) | 0.174 | 6664.43 | 1159.611 |
| mo040 | h | Oficial jardinero. (mano de obra) | 0.376 | 33952.66 | 12766.200 |
| mo086 | h | Medio oficial jardinero. (mano de obra) | 0.74 | 25378.93 | 18780.408 |
| % | % | Herramientas | 2 % | 35646.958 | 712.939 |
|  |  | Costes directos |  |  | 36359.897 |

Residuos:
- excavación: ruo200201 Residuos biodegradables. (componente de residuo); rendimiento 63.623 kg; Código LER 20 02 01; Masa del elemento 1 kg; Volumen 0.000667 m3
- excavación: ruo170504 Tierra y piedras distintas de las especificadas en el código 17 05 03. (componente de residuo); rendimiento 3.181 kg; Código LER 17 05 04; Masa del elemento 1 kg; Volumen 0.000625 m3
