# Suplemento por incremento de energía específica

- Propiedad del archivo: CYPE Ingenieros S.A.
- Formato: FIEBDC-3/2016
- Programa: Generador de precios de la construcción. CYPE Ingenieros, S.A.
- Fecha: 17/05/2024
- Ámbito geográfico: Argentina
- Divisa: ARS
- Costes indirectos: 3 %
- Gastos generales: 13 %
- Beneficio industrial: 6 %
- IVA: 21 %

## A Acondicionamiento del terreno

### AM Mejoras del terreno

#### AMC Compactaciones

**AMC022** m² Suplemento por incremento de energía específica.
Suplemento por la aplicación de un incremento de 250 kN·m/m², en la energía específica aplicada por el equipo de compactación dinámica del terreno.
Criterio de cómputo de proyecto: Superficie medida en proyección horizontal, según documentación gráfica de Proyecto.
Criterio de cómputo de obra: Se medirá, en proyección horizontal, la superficie realmente ejecutada según especificaciones de Proyecto.

| Código | Ud | Descripción | Rendimiento | Precio | Importe |
|---|---|---|---|---|---|
| mq02din020 | h | Equipo para compactación dinámica, con maza de impacto. (maquinaria) | 0.005 | 39323.43 | 196.617 |
| mq02din030 | h | Equipo de control de la penetración dinámica y los asientos. (maquinaria) | 0.001 | 37803.58 | 37.804 |
| mq01mot020b | h | Motoniveladora de 147 kW, equipada con escarificadora. (maquinaria) | 0.001 | 25606.22 | 25.606 |
| mq02rov010i | h | Compactador monocilíndrico vibrante autopropulsado, de 129 kW, de 16,2 t, ancho de trabajo 213,4 cm. (maquinaria) | 0.001 | 17922.34 | 17.922 |
| mo020 | h | Oficial albañil especializado en trabajos de mampostería. (mano de obra) | 0.004 | 11912.66 | 47.651 |
| mo113 | h | Ayudante de albañil especializado en trabajos de mampostería. (mano de obra) | 0.006 | 8579.62 | 51.478 |
| mo112 | h | Ayudante general de construcción. (mano de obra) | 0.006 | 8719.99 | 52.320 |
| % | % | Herramientas | 2 % | 429.398 | 8.588 |
|  |  | Costes directos |  |  | 437.986 |
