# Solera de hormigón masivo con cal

- Propiedad del archivo: CYPE Ingenieros S.A.
- Formato: FIEBDC-3/2016
- Programa: Generador de precios de la construcción. CYPE Ingenieros, S.A.
- Fecha: 08/10/2024
- Ámbito geográfico: Argentina
- Divisa: ARS
- Costes indirectos: 3 %
- Gastos generales: 13 %
- Beneficio industrial: 6 %
- IVA: 21 %

## A Acondicionamiento del terreno

### AN Nivelación

#### ANS Soleras

**ANS025** m² Solera de hormigón masivo con cal.
Solera de hormigón masivo de 10 cm de espesor, realizado con cal hidráulica natural, con resistencia a compresión de 5 a 15 N/mm², con una resistencia a compresión a 90 días mayor o igual a 11,5 Mpa (115 kg/cm²), preparado en obra y colado con medios manuales, extendido y vibrado manual mediante regla vibrante, sin tratamiento de su superficie; con juntas de retracción de 5 mm de espesor, mediante corte con disco de diamante. Incluso tablero de madera de 2 cm de espesor, para la ejecución de juntas de dilatación.
Criterio de valoración económica: El precio no incluye la base de la solera.
Incluye: Preparación de la superficie de apoyo del hormigón. Replanteo de las juntas de construcción y de dilatación. Tendido de niveles mediante toques, fajas de hormigón para reglado. Riego de la superficie base. Formación de juntas de construcción y de juntas perimetrales de dilatación. Preparación del hormigón. Colado, extendido y vibrado del hormigón. Curado del hormigón. Replanteo de las juntas de retracción. Corte del hormigón. Limpieza final de las juntas de retracción.
Criterio de cómputo de proyecto: Superficie medida según documentación gráfica de Proyecto.
Criterio de cómputo de obra: Se medirá la superficie realmente ejecutada según especificaciones de Proyecto, sin deducir la superficie ocupada por las columnas situados dentro de su perímetro.

| Código | Ud | Descripción | Rendimiento | Precio | Importe |
|---|---|---|---|---|---|
| mt08aaa010a | m³ | Agua. (material) | 0.026 | 25.22 | 0.656 |
| mt01arg008a | m³ | Arena, de tamaño máximo 0/3 mm. (material) | 0.043 | 262.42 | 11.284 |
| mt01arg008c | m³ | Arena, de tamaño máximo 3/8 mm. (material) | 0.043 | 329.41 | 14.165 |
| mt01arg008d | m³ | Grava, de tamaño máximo 8/16 mm. (material) | 0.057 | 371.96 | 21.202 |
| mt08cal020c | kg | Cal hidráulica natural con resistencia a compresión de 5 a 15 N/mm², en sacos. (material) | 50.164 | 10.85 | 544.279 |
| mt08ema050a | m³ | Madera para encofrar, de 22 mm de espesor. (material) | 0.001 | 6472.52 | 6.473 |
| mq06vib020 | h | Regla vibrante de 3 m. (maquinaria) | 0.097 | 3678.84 | 356.847 |
| mq06cor020 | h | Equipo para corte de juntas en soleras de hormigón. (maquinaria) | 0.094 | 7483.7 | 703.468 |
| mq06hor010 | h | Hormigonera eléctrica con una capacidad de amasado de 160 l. (maquinaria) | 0.073 | 2426.58 | 177.140 |
| mo113 | h | Ayudante de albañil especializado en trabajos de mampostería. (mano de obra) | 0.218 | 23426.25 | 5106.923 |
| mo112 | h | Ayudante general de construcción. (mano de obra) | 0.252 | 23809.55 | 6000.007 |
| mo020 | h | Oficial albañil especializado en trabajos de mampostería. (mano de obra) | 0.077 | 32526.94 | 2504.574 |
| mo077 | h | Medio oficial albañil especializado en trabajos de mampostería. (mano de obra) | 0.038 | 24314.72 | 923.959 |
| % | % | Herramientas | 2 % | 16370.977 | 327.420 |
|  |  | Costes directos |  |  | 16698.397 |

Residuos:
- colocación: mt01arg008a Arena, de tamaño máximo 0/3 mm; factor de residuo 0.00810101
- colocación: mt01arg008c Arena, de tamaño máximo 3/8 mm; factor de residuo 0.00748773
- colocación: mt01arg008d Grava, de tamaño máximo 8/16 mm; factor de residuo 0.00709812
- colocación: mt08cal020c Cal hidráulica natural con resistencia a compresión de 5 a 15 N/mm², en sacos; factor de residuo 0.021
- colocación: mt08ema050a Madera para encofrar, de 22 mm de espesor; factor de residuo 1

## Recursos

**mt08aaa010a** m³ Agua
Datos técnicos: Coste energético 60.000 MJ; Emisión de CO2 30.000 kg

**mt01arg008a** m³ Arena, de tamaño máximo 0/3 mm
Datos técnicos: Coste energético 146.250 MJ; Emisión de CO2 7.800 kg; Código LER 01 04 08; Masa del elemento 1950 kg; Volumen 1.3 m3

**mt01arg008c** m³ Arena, de tamaño máximo 3/8 mm
Datos técnicos: Coste energético 146.250 MJ; Emisión de CO2 7.800 kg; Código LER 01 04 08; Masa del elemento 1950 kg; Volumen 1.3 m3

**mt01arg008d** m³ Grava, de tamaño máximo 8/16 mm
Datos técnicos: Coste energético 146.250 MJ; Emisión de CO2 7.800 kg; Código LER 01 04 08; Masa del elemento 1950 kg; Volumen 1.3 m3

**mt08cal020c** kg Cal hidráulica natural con resistencia a compresión de 5 a 15 N/mm², en sacos
Datos técnicos: Coste energético 5.254 MJ; Emisión de CO2 0.234 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08ema050a** m³ Madera para encofrar, de 22 mm de espesor
Datos técnicos: Coste energético 9339.000 MJ; Emisión de CO2 -127.875 kg; Código LER 17 02 01; Masa del elemento 68.75 kg; Volumen 0.0625 m3
