# Entibaciones en zanjas

- Propiedad del archivo: CYPE Ingenieros S.A.
- Formato: FIEBDC-3/2016
- Programa: Generador de precios de la construcción. CYPE Ingenieros, S.A.
- Fecha: 17/05/2024
- Ámbito geográfico: Argentina
- Divisa: ARS
- Costes indirectos: 3 %
- Gastos generales: 13 %
- Beneficio industrial: 6 %
- IVA: 21 %

## A Acondicionamiento del terreno

### AP Entibaciones

#### APE Zanjas y pozos

**APE010** m² Entibaciones en zanjas.
Apuntalamiento y entibación ligera para una protección del 20%, mediante cabeceros horizontales, amortizables en 10 usos y codales de madera, amortizables en 30 usos, fijados con puntas de acero, en zanjas de hasta 3 m de profundidad y de hasta 1 m de ancho.
Incluye: Montaje de tablones, cabeceros y codales de madera, para la formación de la entibación. Clavado de todos los elementos. Desmontaje gradual del apuntalamiento y de la entibación.
Criterio de cómputo de proyecto: Superficie que corre peligro de desprendimiento, que puede ser una parte o el total de cada una de las paredes de la excavación, medida según documentación gráfica de Proyecto.
Criterio de cómputo de obra: Se medirá la superficie realmente entibada según especificaciones de Proyecto.

| Código | Ud | Descripción | Rendimiento | Precio | Importe |
|---|---|---|---|---|---|
| mt08emt040 | m³ | Madera de pino para apuntalamiento y entibación de excavaciones. (material) | 0.005 | 2853.32 | 14.267 |
| mt08emt045a | m³ | Codal de madera, de 70 a 90 mm de diámetro y entre 2 y 2,5 m de longitud, para apuntalamiento y entibación de excavaciones. (material) | 0.002 | 2571.03 | 5.142 |
| mt08var060 | kg | Puntas de acero de 20x100 mm. (material) | 0.05 | 110.97 | 5.549 |
| mo044 | h | Oficial armador de encofrados. (mano de obra) | 0.491 | 12397.13 | 6086.991 |
| mo091 | h | Medio oficial armador de encofrados. (mano de obra) | 0.491 | 9260.87 | 4547.087 |
| % | % | Herramientas | 2 % | 10659.036 | 213.181 |
|  |  | Costes directos |  |  | 10872.217 |

Residuos:
- colocación: mt08emt040 Madera de pino para apuntalamiento y entibación de excavaciones; factor de residuo 1
- colocación: mt08var060 Puntas de acero de 20x100 mm; factor de residuo 0.0045

## Recursos

**mt08emt040** m³ Madera de pino para apuntalamiento y entibación de excavaciones
Datos técnicos: Coste energético 679.200 MJ; Emisión de CO2 -9.300 kg; Código LER 17 02 01; Masa del elemento 5 kg; Volumen 0.004545 m3

**mt08var060** kg Puntas de acero de 20x100 mm
Datos técnicos: Coste energético 9.830 MJ; Emisión de CO2 0.510 kg; Código LER 17 04 05; Masa del elemento 1 kg; Volumen 0.000476 m3
