# Hormigón para armar en plateas de fundación

- Propiedad del archivo: CYPE Ingenieros S.A.
- Formato: FIEBDC-3/2016
- Programa: Generador de precios de la construcción. CYPE Ingenieros, S.A.
- Fecha: 17/05/2024
- Ámbito geográfico: Argentina
- Divisa: ARS
- Costes indirectos: 3 %
- Gastos generales: 13 %
- Beneficio industrial: 6 %
- IVA: 21 %

## C Fundaciones

### CH Hormigones, aceros y encofrados

#### CHH Hormigones

**CHH030** m³ Hormigón para armar en plateas de fundación.
Hormigón para armar en plateas de fundación, H-21, condición de exposición no agresiva, tamaño máximo del agregado 19,0 mm, ámbito de consistencia A-3, elaborado, y colado con bomba.
Incluye: Colado y compactación del hormigón. Curado del hormigón.
Criterio de cómputo de proyecto: Volumen teórico, según documentación gráfica de Proyecto.
Criterio de cómputo de obra: Se medirá el volumen teórico ejecutado según especificaciones de Proyecto, sin incluir los incrementos por excesos de excavación no autorizados.

| Código | Ud | Descripción | Rendimiento | Precio | Importe |
|---|---|---|---|---|---|
| mt10haf071alc | m³ | Hormigón H-21, condición de exposición no agresiva, tamaño máximo del agregado 19 mm, ámbito de consistencia A-3, elaborado, según CIRSOC 201 1982. (material) | 1.05 | 2456.16 | 2578.968 |
| mq06bhe010 | h | Camión bomba estacionado en obra, para bombeo de hormigón. (maquinaria) | 0.049 | 48905.25 | 2396.357 |
| mo045 | h | Oficial armador en hormigón. (mano de obra) | 0.012 | 12397.13 | 148.766 |
| mo092 | h | Medio oficial armador en hormigón. (mano de obra) | 0.154 | 9260.87 | 1426.174 |
| % | % | Herramientas | 2 % | 6550.265 | 131.005 |
|  |  | Costes directos |  |  | 6681.270 |

## Recursos

**mt10haf071alc** m³ Hormigón H-21, condición de exposición no agresiva
Datos técnicos: Coste energético 1840.000 MJ; Emisión de CO2 230.000 kg; Código LER 17 01 01; Masa del elemento 2300 kg; Volumen 1.533333 m3
