# Sistema de encofrado para platea de fundación

- Propiedad del archivo: CYPE Ingenieros S.A.
- Formato: FIEBDC-3/2016
- Programa: Generador de precios de la construcción. CYPE Ingenieros, S.A.
- Fecha: 08/10/2024
- Ámbito geográfico: Argentina
- Divisa: ARS
- Costes indirectos: 3 %
- Gastos generales: 13 %
- Beneficio industrial: 6 %
- IVA: 21 %

## C Fundaciones

### CS Superficiales

#### CSL Plateas

**CSL020** m² Sistema de encofrado para platea de fundación.
Montaje de sistema de encofrado recuperable de madera, para platea de fundación, formado por tablones de madera, amortizables en 4 usos, y posterior desmontaje del sistema de encofrado. Incluso elementos de sustentación, fijación y acodalamientos necesarios para su estabilidad y líquido desencofrante, para evitar la adherencia del hormigón al encofrado.
Incluye: Limpieza y preparación del plano de apoyo. Replanteo. Aplicación del líquido desencofrante. Montaje del sistema de encofrado. Colocación de elementos de sustentación, fijación y acodalamiento. Aplomado y nivelación del encofrado. Humectación del encofrado. Desmontaje del sistema de encofrado. Limpieza y almacenamiento del encofrado.
Criterio de cómputo de proyecto: Superficie de encofrado en contacto con el hormigón, medida según documentación gráfica de Proyecto.
Criterio de cómputo de obra: Se medirá la superficie de encofrado en contacto con el hormigón realmente ejecutada según especificaciones de Proyecto.

| Código | Ud | Descripción | Rendimiento | Precio | Importe |
|---|---|---|---|---|---|
| mt08ema050b | m³ | Madera para encofrar, de 26 mm de espesor. (material) | 0.01 | 6472.52 | 64.725 |
| mt08var050 | kg | Alambre galvanizado para atar, de 1,30 mm de diámetro. (material) | 0.008 | 25.22 | 0.202 |
| mt08var060 | kg | Puntas de acero de 20x100 mm. (material) | 0.04 | 147.11 | 5.884 |
| mt08dba010d | l | Agente desmoldeante, a base de aceites especiales, emulsionable en agua, para encofrados metálicos, fenólicos o de madera. (material) | 0.03 | 30.34 | 0.910 |
| mo044 | h | Oficial armador de encofrados. (mano de obra) | 0.577 | 33849.77 | 19531.317 |
| mo091 | h | Medio oficial armador de encofrados. (mano de obra) | 0.642 | 25286.39 | 16233.862 |
| % | % | Herramientas | 2 % | 35836.900 | 716.738 |
|  |  | Costes directos |  |  | 36553.638 |

Residuos:
- colocación: mt08ema050b Madera para encofrar, de 26 mm de espesor; factor de residuo 1
- colocación: mt08var050 Alambre galvanizado para atar, de 1,30 mm de diámetro; factor de residuo 0.0038
- colocación: mt08var060 Puntas de acero de 20x100 mm; factor de residuo 0.0045
- colocación: mt08dba010d; factor de residuo 0.07

## Recursos

**mt08ema050b** m³ Madera para encofrar, de 26 mm de espesor
Datos técnicos: Coste energético 9339.000 MJ; Emisión de CO2 -127.875 kg; Código LER 17 02 01; Masa del elemento 68.75 kg; Volumen 0.0625 m3

**mt08var050** kg Alambre galvanizado para atar, de 1,30 mm de diámetro
Datos técnicos: Coste energético 25.100 MJ; Emisión de CO2 2.560 kg; Código LER 17 04 05; Masa del elemento 1 kg; Volumen 0.000476 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3
