# Recalce de fundación mediante la ampliación lateral de la fundación existente, incrementando su canto

- Propiedad del archivo: CYPE Ingenieros S.A.
- Formato: FIEBDC-3/2016
- Programa: Generador de precios de la construcción. CYPE Ingenieros, S.A.
- Fecha: 17/05/2024
- Ámbito geográfico: Argentina
- Divisa: ARS
- Costes indirectos: 3 %
- Gastos generales: 13 %
- Beneficio industrial: 6 %
- IVA: 21 %

## C Fundaciones

### CZ Recalces

#### CZZ Ampliación lateral del cimiento existente

**CZZ020** m³ Recalce de fundación mediante la ampliación lateral de la fundación existente, incrementando su canto.
Recalce de fundación mediante la ampliación lateral de la fundación existente, incrementando su canto, con una nueva fundación de hormigón armado, de 60x40 cm de sección, realizada por bataches, en fases sucesivas, con hormigón H-21, condición de exposición no agresiva, tamaño máximo del agregado 19,0 mm, ámbito de consistencia A-3, elaborado, y colado desde camión, y acero ADN 420, con una cuantía aproximada de 30 kg/m³; montaje, desmontaje y retirada del sistema de encofrado y de todo el material auxiliar, una vez que la fundación esté en condiciones de soportar los esfuerzos. Incluso alambre de atar y separadores.
Criterio de valoración económica: El precio incluye el corte, doblado y armado del acero en el lugar definitivo de su colocación en obra, pero no incluye la excavación, el relleno, la compactación del terreno ni la conexión entre la nueva fundación y la existente.
Incluye: Limpieza y preparación de la superficie de contacto del hormigón endurecido. Montaje del sistema de encofrado. Colocación de separadores y fijación de las armaduras. Colado y compactación del hormigón. Coronación y enrase de cimientos. Curado del hormigón. Desmontaje y retirada del sistema de encofrado.
Criterio de cómputo de proyecto: Volumen medido sobre las secciones teóricas de la excavación, según documentación gráfica de Proyecto.
Criterio de cómputo de obra: Se medirá el volumen teórico ejecutado según especificaciones de Proyecto, sin incluir los incrementos por excesos de excavación no autorizados.

| Código | Ud | Descripción | Rendimiento | Precio | Importe |
|---|---|---|---|---|---|
| mt08ema100 | m² | Sistema de encofrado recuperable de tableros de madera, para trabajos de recalce de fundación, de hasta 2 m de profundidad de la base de apoyo. (material) | 1 | 228.26 | 228.260 |
| mt07aco020a | Ud | Separador homologado para fundaciones. (material) | 8 | 1.9 | 15.200 |
| mt07aco090b | kg | Acero en barras nervuradas, ADN 420, de varios diámetros, según IRAM-IAS U 500-528. (material) | 30.6 | 34.16 | 1045.296 |
| mt08var050 | kg | Alambre galvanizado para atar, de 1,30 mm de diámetro. (material) | 0.12 | 19.03 | 2.284 |
| mt10haf071alc | m³ | Hormigón H-21, condición de exposición no agresiva, tamaño máximo del agregado 19 mm, ámbito de consistencia A-3, elaborado, según CIRSOC 201 1982. (material) | 1.1 | 2456.16 | 2701.776 |
| mo043 | h | Oficial armador de hierro. (mano de obra) | 0.154 | 12397.13 | 1909.158 |
| mo090 | h | Medio oficial armador de hierro. (mano de obra) | 0.231 | 9260.87 | 2139.261 |
| mo045 | h | Oficial armador en hormigón. (mano de obra) | 0.064 | 12397.13 | 793.416 |
| mo092 | h | Medio oficial armador en hormigón. (mano de obra) | 0.385 | 9260.87 | 3565.435 |
| % | % | Herramientas | 2 % | 12400.086 | 248.002 |
|  |  | Costes directos |  |  | 12648.088 |

Residuos:
- colocación: mt08ema100; factor de residuo 1
- colocación: mt07aco090b Acero en barras nervuradas, ADN 420, de varios diámetros, según IRAM-IAS U 500-528; factor de residuo 0.0075
- colocación: mt08var050 Alambre galvanizado para atar, de 1,30 mm de diámetro; factor de residuo 0.0038

## Recursos

**mt08ema100** m² Sistema de encofrado recuperable de tableros de madera
Datos técnicos: Coste energético 205.118 MJ; Emisión de CO2 -2.809 kg; Código LER 17 02 01; Masa del elemento 1.51 kg; Volumen 0.001373 m3

**mt07aco020a** Ud Separador homologado para fundaciones
Datos técnicos: Coste energético 1.105 MJ; Emisión de CO2 0.114 kg
Residuos:
- embalaje: re150101 Envases de papel y cartón. (componente de residuo); rendimiento 0.072 kg; Código LER 15 01 01; Masa del elemento 1 kg; Volumen 0.001333 m3

**mt07aco090b** kg Acero en barras nervuradas, ADN 420, de varios diámetros, según IRAM-IAS U 500-528
Datos técnicos: Coste energético 9.830 MJ; Emisión de CO2 0.510 kg; Código LER 17 04 05; Masa del elemento 1 kg; Volumen 0.000476 m3

**mt08var050** kg Alambre galvanizado para atar, de 1,30 mm de diámetro
Datos técnicos: Coste energético 25.100 MJ; Emisión de CO2 2.560 kg; Código LER 17 04 05; Masa del elemento 1 kg; Volumen 0.000476 m3

**mt10haf071alc** m³ Hormigón H-21, condición de exposición no agresiva
Datos técnicos: Coste energético 1840.000 MJ; Emisión de CO2 230.000 kg; Código LER 17 01 01; Masa del elemento 2300 kg; Volumen 1.533333 m3
