# Levantado de pasamanos

- Propiedad del archivo: CYPE Ingenieros S.A.
- Formato: FIEBDC-3/2016
- Programa: Generador de precios de la construcción. CYPE Ingenieros, S.A.
- Fecha: 08/10/2024
- Ámbito geográfico: Argentina
- Divisa: ARS
- Costes indirectos: 3 %
- Gastos generales: 13 %
- Beneficio industrial: 6 %
- IVA: 21 %

## D Demoliciones

### DF Fachadas

#### DFD Defensas de exteriores

**DFD021** m Levantado de pasamanos.
Levantado con medios manuales de pasamanos, situado en antepecho de balcón o terraza de fachada y fijado mediante atornillado en hormigón, con medios manuales, sin deteriorar los elementos constructivos a los que está sujeto, y carga manual sobre camión o contenedor.
Criterio de valoración económica: El precio incluye el desmontaje de los accesorios y de los elementos de fijación.
Incluye: Levantado del elemento. Retirada y acopio del material levantado. Limpieza de los restos de obra. Carga manual del material levantado y restos de obra sobre camión o contenedor.
Criterio de cómputo de proyecto: Longitud medida según documentación gráfica de Proyecto.
Criterio de cómputo de obra: Se medirá la longitud realmente desmontada según especificaciones de Proyecto.

| Código | Ud | Descripción | Rendimiento | Precio | Importe |
|---|---|---|---|---|---|
| mo113 | h | Ayudante de albañil especializado en trabajos de mampostería. (mano de obra) | 0.143 | 23426.25 | 3349.954 |
| % | % | Herramientas | 2 % | 3349.954 | 66.999 |
|  |  | Costes directos |  |  | 3416.953 |

Residuos:
- demolición: ruo170407 Metales mezclados. (componente de residuo); rendimiento 0.334 kg; Código LER 17 04 07; Masa del elemento 1 kg; Volumen 0.000667 m3
