# Demolición de cerramiento acristalado de perfiles en "U" de vidrio

- Propiedad del archivo: CYPE Ingenieros S.A.
- Formato: FIEBDC-3/2016
- Programa: Generador de precios de la construcción. CYPE Ingenieros, S.A.
- Fecha: 08/10/2024
- Ámbito geográfico: Argentina
- Divisa: ARS
- Costes indirectos: 3 %
- Gastos generales: 13 %
- Beneficio industrial: 6 %
- IVA: 21 %

## D Demoliciones

### DF Fachadas

#### DFV Cerramientos acristalados

**DFV030** m² Demolición de cerramiento acristalado de perfiles en "U" de vidrio.
Demolición de cerramiento acristalado formado por perfiles en "U" de vidrio impreso armado, con medios manuales, sin deteriorar los elementos constructivos contiguos, y carga manual sobre camión o contenedor.
Criterio de valoración económica: El precio incluye la demolición de los perfiles perimetrales y de los complementos.
Incluye: Demolición del elemento. Fragmentación de los escombros en piezas manejables. Retirada y acopio de escombros. Limpieza de los restos de obra. Carga manual de escombros sobre camión o contenedor.
Criterio de cómputo de proyecto: Superficie medida según documentación gráfica de Proyecto.
Criterio de cómputo de obra: Se medirá la superficie realmente demolida según especificaciones de Proyecto.

| Código | Ud | Descripción | Rendimiento | Precio | Importe |
|---|---|---|---|---|---|
| mo055 | h | Oficial colocador de vidrios. (mano de obra) | 0.263 | 34614.08 | 9103.503 |
| mo110 | h | Medio oficial colocador de vidrios. (mano de obra) | 0.263 | 25853.18 | 6799.386 |
| % | % | Herramientas | 2 % | 15902.889 | 318.058 |
|  |  | Costes directos |  |  | 16220.947 |

Residuos:
- demolición: ruo170202 Vidrio. (componente de residuo); rendimiento 15.18 kg; Código LER 17 02 02; Masa del elemento 1 kg; Volumen 0.001 m3
