# Desmontaje de cañería de instalación superficial de gas

- Propiedad del archivo: CYPE Ingenieros S.A.
- Formato: FIEBDC-3/2016
- Programa: Generador de precios de la construcción. CYPE Ingenieros, S.A.
- Fecha: 17/05/2024
- Ámbito geográfico: Argentina
- Divisa: ARS
- Costes indirectos: 3 %
- Gastos generales: 13 %
- Beneficio industrial: 6 %
- IVA: 21 %

## D Demoliciones

### DI Instalaciones

#### DIG Gas

**DIG010** m Desmontaje de cañería de instalación superficial de gas.
Desmontaje de caños de acero inoxidable de más de 2" de diámetro, en instalación superficial de gas, con medios manuales, sin deteriorar los elementos constructivos a los que están sujetos, y carga manual sobre camión o contenedor.
Incluye: Desmontaje del elemento. Obturación de las conducciones conectadas al elemento. Retirada y acopio del material desmontado. Limpieza de los restos de obra. Carga manual del material desmontado y restos de obra sobre camión o contenedor.
Criterio de cómputo de proyecto: Longitud medida según documentación gráfica de Proyecto.
Criterio de cómputo de obra: Se medirá la longitud realmente desmontada según especificaciones de Proyecto.

| Código | Ud | Descripción | Rendimiento | Precio | Importe |
|---|---|---|---|---|---|
| mo010 | h | Oficial gasista. (mano de obra) | 0.139 | 12241.03 | 1701.503 |
| mo109 | h | Medio oficial gasista. (mano de obra) | 0.139 | 8888.07 | 1235.442 |
| % | % | Herramientas | 2 % | 2936.945 | 58.739 |
|  |  | Costes directos |  |  | 2995.684 |

Residuos:
- demolición: ruo170405 Hierro y acero. (componente de residuo); rendimiento 2.262 kg; Código LER 17 04 05; Masa del elemento 1 kg; Volumen 0.000476 m3
