# Desmontaje de hoja de carpintería exterior

- Propiedad del archivo: CYPE Ingenieros S.A.
- Formato: FIEBDC-3/2016
- Programa: Generador de precios de la construcción. CYPE Ingenieros, S.A.
- Fecha: 17/05/2024
- Ámbito geográfico: Argentina
- Divisa: ARS
- Costes indirectos: 3 %
- Gastos generales: 13 %
- Beneficio industrial: 6 %
- IVA: 21 %

## D Demoliciones

### DL Carpintería, placares, vidrios y protecciones solares

#### DLC Carpintería

**DLC010** Ud Desmontaje de hoja de carpintería exterior.
Desmontaje de hoja de carpintería acristalada de aluminio de cualquier tipo situada en fachada, de menos de 3 m² de superficie, con medios manuales y recuperación del material para su posterior ubicación en otro emplazamiento, sin deteriorar los elementos constructivos a los que está sujeta, y carga manual sobre camión o contenedor.
Incluye: Desmontaje del elemento. Clasificación y etiquetado. Acopio de los materiales a reutilizar. Carga manual del material a reutilizar sobre camión. Retirada y acopio de los restos de obra. Limpieza de los restos de obra. Carga manual de los restos de obra sobre camión o contenedor.
Criterio de cómputo de proyecto: Número de unidades previstas, según documentación gráfica de Proyecto.
Criterio de cómputo de obra: Se medirá el número de unidades realmente desmontadas según especificaciones de Proyecto.

| Código | Ud | Descripción | Rendimiento | Precio | Importe |
|---|---|---|---|---|---|
| mo018 | h | Oficial herrero. (mano de obra) | 0.541 | 12068.76 | 6529.199 |
| mo059 | h | Medio oficial herrero. (mano de obra) | 0.271 | 8921.96 | 2417.851 |
| mo113 | h | Ayudante de albañil especializado en trabajos de mampostería. (mano de obra) | 0.271 | 8579.62 | 2325.077 |
| % | % | Herramientas | 2 % | 11272.127 | 225.443 |
|  |  | Costes directos |  |  | 11497.570 |
