# Desmontaje de hoja de carpintería exterior

- Propiedad del archivo: CYPE Ingenieros S.A.
- Formato: FIEBDC-3/2016
- Programa: Generador de precios de la construcción. CYPE Ingenieros, S.A.
- Fecha: 17/05/2024
- Ámbito geográfico: Argentina
- Divisa: ARS
- Costes indirectos: 3 %
- Gastos generales: 13 %
- Beneficio industrial: 6 %
- IVA: 21 %

## D Demoliciones

### DL Carpintería, placares, vidrios y protecciones solares

#### DLC Carpintería

**DLC010** Ud Desmontaje de hoja de carpintería exterior.
Desmontaje de hoja de carpintería acristalada de aluminio de cualquier tipo situada en fachada, entre 3 y 6 m² de superficie, con medios manuales y recuperación, acopio y montaje del material en el mismo emplazamiento, sin deteriorar los elementos constructivos a los que está sujeta, y carga manual sobre camión o contenedor.
Incluye: Desmontaje del elemento. Clasificación y etiquetado. Acopio de los materiales a reutilizar. Reposición del elemento. Retirada y acopio de los restos de obra. Limpieza de los restos de obra. Carga manual de los restos de obra sobre camión o contenedor.
Criterio de cómputo de proyecto: Número de unidades previstas, según documentación gráfica de Proyecto.
Criterio de cómputo de obra: Se medirá el número de unidades realmente desmontadas según especificaciones de Proyecto.

| Código | Ud | Descripción | Rendimiento | Precio | Importe |
|---|---|---|---|---|---|
| mt15sja100 | Ud | Cartucho de masilla de silicona neutra. (material) | 0.4 | 1283.56 | 513.424 |
| mo018 | h | Oficial herrero. (mano de obra) | 0.974 | 12068.76 | 11754.972 |
| mo059 | h | Medio oficial herrero. (mano de obra) | 0.487 | 8921.96 | 4344.995 |
| mo113 | h | Ayudante de albañil especializado en trabajos de mampostería. (mano de obra) | 0.325 | 8579.62 | 2788.377 |
| % | % | Herramientas | 2 % | 19401.768 | 388.035 |
|  |  | Costes directos |  |  | 19789.803 |

Residuos:
- colocación: mt15sja100 Cartucho de masilla de silicona neutra; factor de residuo 0.06

## Recursos

**mt15sja100** Ud Cartucho de masilla de silicona neutra
Datos técnicos: Coste energético 87.088 MJ; Emisión de CO2 3.667 kg; Código LER 17 09 04; Masa del elemento 0.45 kg; Volumen 0.0003 m3
Residuos:
- embalaje: re170203 Plástico. (componente de residuo); rendimiento 0.1 kg; Código LER 17 02 03; Masa del elemento 1 kg; Volumen 0.001667 m3
