# Desmontaje de portón de garaje

- Propiedad del archivo: CYPE Ingenieros S.A.
- Formato: FIEBDC-3/2016
- Programa: Generador de precios de la construcción. CYPE Ingenieros, S.A.
- Fecha: 08/10/2024
- Ámbito geográfico: Argentina
- Divisa: ARS
- Costes indirectos: 3 %
- Gastos generales: 13 %
- Beneficio industrial: 6 %
- IVA: 21 %

## D Demoliciones

### DL Carpintería, placares, vidrios y protecciones solares

#### DLP Puertas

**DLP300** Ud Desmontaje de portón de garaje.
Desmontaje de portón de garaje enrollable de hasta 5 m² de superficie, con medios manuales, sin deteriorar los elementos constructivos a los que está sujeta, y carga manual sobre camión o contenedor.
Criterio de valoración económica: El precio incluye el desmontaje de los mecanismos y de los accesorios.
Incluye: Desmontaje del elemento. Retirada y acopio del material desmontado. Limpieza de los restos de obra. Carga manual del material desmontado y restos de obra sobre camión o contenedor.
Criterio de cómputo de proyecto: Número de unidades previstas, según documentación gráfica de Proyecto.
Criterio de cómputo de obra: Se medirá el número de unidades realmente desmontadas según especificaciones de Proyecto.

| Código | Ud | Descripción | Rendimiento | Precio | Importe |
|---|---|---|---|---|---|
| mo018 | h | Oficial herrero. (mano de obra) | 0.519 | 32953.18 | 17102.700 |
| mo059 | h | Medio oficial herrero. (mano de obra) | 0.519 | 24360.99 | 12643.354 |
| mo113 | h | Ayudante de albañil especializado en trabajos de mampostería. (mano de obra) | 0.288 | 23426.25 | 6746.760 |
| % | % | Herramientas | 2 % | 36492.814 | 729.856 |
|  |  | Costes directos |  |  | 37222.670 |

Residuos:
- demolición: ruo170402 Aluminio. (componente de residuo); rendimiento 27 kg; Código LER 17 04 02; Masa del elemento 1 kg; Volumen 0.000667 m3
