# Desmontaje de mampara

- Propiedad del archivo: CYPE Ingenieros S.A.
- Formato: FIEBDC-3/2016
- Programa: Generador de precios de la construcción. CYPE Ingenieros, S.A.
- Fecha: 08/10/2024
- Ámbito geográfico: Argentina
- Divisa: ARS
- Costes indirectos: 3 %
- Gastos generales: 13 %
- Beneficio industrial: 6 %
- IVA: 21 %

## D Demoliciones

### DP Tabiques

#### DPM Mamparas

**DPM010** m² Desmontaje de mampara.
Desmontaje de mampara separadora acristalada formada por paneles de madera, con medios manuales, sin deteriorar los elementos constructivos a los que se sujeta, y carga manual sobre camión o contenedor.
Incluye: Desmontaje del vidrio. Desmontaje del elemento. Retirada y acopio del material desmontado. Limpieza de los restos de obra. Carga manual del material desmontado y restos de obra sobre camión o contenedor.
Criterio de cómputo de proyecto: Superficie medida según documentación gráfica de Proyecto.
Criterio de cómputo de obra: Se medirá la superficie realmente desmontada según especificaciones de Proyecto.

| Código | Ud | Descripción | Rendimiento | Precio | Importe |
|---|---|---|---|---|---|
| mo011 | h | Oficial montador. (mano de obra) | 0.213 | 33423.53 | 7119.212 |
| mo080 | h | Medio oficial montador. (mano de obra) | 0.213 | 24314.72 | 5179.035 |
| mo110 | h | Medio oficial colocador de vidrios. (mano de obra) | 0.107 | 25853.18 | 2766.290 |
| % | % | Herramientas | 2 % | 15064.537 | 301.291 |
|  |  | Costes directos |  |  | 15365.828 |

Residuos:
- demolición: ruo170201 Madera. (componente de residuo); rendimiento 6.992 kg; Código LER 17 02 01; Masa del elemento 1 kg; Volumen 0.000909 m3
- demolición: ruo170202 Vidrio. (componente de residuo); rendimiento 3.6 kg; Código LER 17 02 02; Masa del elemento 1 kg; Volumen 0.001 m3
