# Levantado de verja tradicional de perfiles metálicos en vallado de lote

- Propiedad del archivo: CYPE Ingenieros S.A.
- Formato: FIEBDC-3/2016
- Programa: Generador de precios de la construcción. CYPE Ingenieros, S.A.
- Fecha: 17/05/2024
- Ámbito geográfico: Argentina
- Divisa: ARS
- Costes indirectos: 3 %
- Gastos generales: 13 %
- Beneficio industrial: 6 %
- IVA: 21 %

## D Demoliciones

### DU Urbanización interior del lote

#### DUV Cerramientos exteriores

**DUV030** m Levantado de verja tradicional de perfiles metálicos en vallado de lote.
Levantado de verja tradicional de perfiles metálicos macizos en vallado de lote, con una altura menor de 2 m, con medios manuales y equipo de oxicorte, recuperación del material para su posterior ubicación en otro emplazamiento, y carga manual sobre camión o contenedor.
Criterio de valoración económica: El precio incluye el desmontaje de los accesorios y de los elementos de fijación, pero no incluye la demolición de la fundación.
Incluye: Levantado del elemento. Clasificación y etiquetado. Acopio de los materiales a reutilizar. Carga manual del material a reutilizar sobre camión. Retirada y acopio de los restos de obra. Limpieza de los restos de obra. Carga manual de los restos de obra sobre camión o contenedor.
Criterio de cómputo de proyecto: Longitud medida según documentación gráfica de Proyecto.
Criterio de cómputo de obra: Se medirá la longitud realmente desmontada según especificaciones de Proyecto.

| Código | Ud | Descripción | Rendimiento | Precio | Importe |
|---|---|---|---|---|---|
| mq08sol010 | h | Equipo de oxicorte, con acetileno como combustible y oxígeno como comburente. (maquinaria) | 0.128 | 2120.19 | 271.384 |
| mo019 | h | Oficial soldador. (mano de obra) | 0.147 | 12068.76 | 1774.108 |
| mo018 | h | Oficial herrero. (mano de obra) | 0.536 | 12068.76 | 6468.855 |
| mo059 | h | Medio oficial herrero. (mano de obra) | 0.268 | 8921.96 | 2391.085 |
| mo112 | h | Ayudante general de construcción. (mano de obra) | 0.221 | 8719.99 | 1927.118 |
| mo113 | h | Ayudante de albañil especializado en trabajos de mampostería. (mano de obra) | 0.442 | 8579.62 | 3792.192 |
| % | % | Herramientas | 2 % | 16624.742 | 332.495 |
|  |  | Costes directos |  |  | 16957.237 |
