# Descanso de chapa estampada en escalera metálica

- Propiedad del archivo: CYPE Ingenieros S.A.
- Formato: FIEBDC-3/2016
- Programa: Generador de precios de la construcción. CYPE Ingenieros, S.A.
- Fecha: 17/05/2024
- Ámbito geográfico: Argentina
- Divisa: ARS
- Costes indirectos: 3 %
- Gastos generales: 13 %
- Beneficio industrial: 6 %
- IVA: 21 %

## E Estructuras

### EA Acero

#### EAE Escaleras, pasarelas y plataformas de trabajo

**EAE130** m² Descanso de chapa estampada en escalera metálica.
Descanso de chapa lagrimada, de acero galvanizado S235JR, de 5 mm de espesor nominal y de 7 mm de espesor total, masa nominal 42 kg/m² y 1 pliegue, con uniones soldadas en obra.
Criterio de valoración económica: El precio incluye las soldaduras.
Incluye: Replanteo. Colocación y fijación del descanso. Limpieza final.
Criterio de cómputo de proyecto: Superficie medida según documentación gráfica de Proyecto.
Criterio de cómputo de obra: Se medirá la superficie realmente ejecutada según especificaciones de Proyecto.

| Código | Ud | Descripción | Rendimiento | Precio | Importe |
|---|---|---|---|---|---|
| mt07res020oc | m² | Descanso de chapa lagrimada, de acero galvanizado S235JR, de 5 mm de espesor nominal y de 7 mm de espesor total, masa nominal 42 kg/m² y 1 pliegue. (material) | 1 | 1831.49 | 1831.490 |
| mq08sol020 | h | Equipo y elementos auxiliares para soldadura eléctrica. (maquinaria) | 0.336 | 879.47 | 295.502 |
| mo047 | h | Oficial montador de estructura metálica. (mano de obra) | 0.386 | 12397.13 | 4785.292 |
| mo094 | h | Medio oficial montador de estructura metálica. (mano de obra) | 0.386 | 9260.87 | 3574.696 |
| % | % | Herramientas | 2 % | 10486.980 | 209.740 |
|  |  | Costes directos |  |  | 10696.720 |

Residuos:
- colocación: mt07res020oc; factor de residuo 0.0053

## Recursos

**mt07res020oc** m² Descanso de chapa lagrimada
Datos técnicos: Coste energético 1057.300 MJ; Emisión de CO2 107.674 kg; Código LER 17 04 05; Masa del elemento 42 kg; Volumen 0.02 m3
Residuos:
- embalaje: re170203 Plástico. (componente de residuo); rendimiento 0.032 kg; Código LER 17 02 03; Masa del elemento 1 kg; Volumen 0.001667 m3
