# Peldaño de chapa perforada

- Propiedad del archivo: CYPE Ingenieros S.A.
- Formato: FIEBDC-3/2016
- Programa: Generador de precios de la construcción. CYPE Ingenieros, S.A.
- Fecha: 02/06/2025
- Ámbito geográfico: Argentina
- Divisa: ARS
- Costes indirectos: 3 %
- Gastos generales: 13 %
- Beneficio industrial: 6 %
- IVA: 21 %

## E Estructuras

### EA Acero

#### EAE Escaleras, pasarelas y plataformas de trabajo

**EAE140** Ud Peldaño de chapa perforada.
Peldaño recto de 700x250 mm, de chapa perforada de acero galvanizado, con perforaciones redondas al tresbolillo 60°, R2 T3, de 2 mm de diámetro y 3 mm de distancia entre centros de dos perforaciones contiguas, de 2 mm de espesor y con un 40% de la superficie perforada, con los bordes largos doblados en U de 25x25 mm, con uniones soldadas en obra, sobre limón metálico de escalera.
Criterio de valoración económica: El precio incluye las soldaduras.
Incluye: Replanteo. Colocación y fijación de los peldaños. Limpieza final.
Criterio de cómputo de proyecto: Número de unidades previstas, según documentación gráfica de Proyecto.
Criterio de cómputo de obra: Se medirá el número de unidades realmente ejecutadas según especificaciones de Proyecto.

| Código | Ud | Descripción | Rendimiento | Precio | Importe |
|---|---|---|---|---|---|
| mt26aha030a | Ud | Peldaño recto de 700x250 mm, de chapa perforada de acero galvanizado, con perforaciones redondas al tresbolillo 60°, R2 T3, de 2 mm de diámetro y 3 mm de distancia entre centros de dos perforaciones contiguas, de 2 mm de espesor y con un 40% de la superficie perforada, con los bordes largos doblados en U de 25x25 mm. (material) | 1 | 543.76 | 543.760 |
| mq08sol020 | h | Equipo y elementos auxiliares para soldadura eléctrica. (maquinaria) | 0.156 | 2408.28 | 375.692 |
| mo047 | h | Oficial montador de estructura metálica. (mano de obra) | 0.18 | 35334.28 | 6360.170 |
| mo094 | h | Medio oficial montador de estructura metálica. (mano de obra) | 0.18 | 26396.86 | 4751.435 |
| % | % | Herramientas | 2 % | 12031.057 | 240.621 |
|  |  | Costes directos |  |  | 12271.678 |

Residuos:
- colocación: mt26aha030a; factor de residuo 0.006

## Recursos

**mt26aha030a** Ud Peldaño recto de 700x250 mm
Datos técnicos: Coste energético 54.533 MJ; Emisión de CO2 4.835 kg; Código LER 17 04 05; Masa del elemento 1.59 kg; Volumen 0.000757 m3
Residuos:
- embalaje: re170203 Plástico. (componente de residuo); rendimiento 0.04 kg; Código LER 17 02 03; Masa del elemento 1 kg; Volumen 0.001667 m3
