# Acero conformado en frío, en estructura metálica ligera autoportante de techo inclinado

- Propiedad del archivo: CYPE Ingenieros S.A.
- Formato: FIEBDC-3/2016
- Programa: Generador de precios de la construcción. CYPE Ingenieros, S.A.
- Fecha: 17/05/2024
- Ámbito geográfico: Argentina
- Divisa: ARS
- Costes indirectos: 3 %
- Gastos generales: 13 %
- Beneficio industrial: 6 %
- IVA: 21 %

## E Estructuras

### EA Acero

#### EAT Estructuras para techos

**EAT010** kg Acero conformado en frío, en estructura metálica ligera autoportante de techo inclinado.
Acero A 36, en perfiles conformados en frío, según ASTM A 36, acabado galvanizado.
Incluye: Replanteo. Montaje de la estructura.
Criterio de cómputo de proyecto: Peso nominal medido según documentación gráfica de Proyecto.
Criterio de cómputo de obra: Se determinará, a partir del peso obtenido en báscula oficial de las unidades llegadas a obra, el peso de las unidades realmente ejecutadas según especificaciones de Proyecto.

| Código | Ud | Descripción | Rendimiento | Precio | Importe |
|---|---|---|---|---|---|
| mt07ali000c | kg | Acero A 36, en perfiles conformados en frío, según ASTM A 36, acabado galvanizado, incluso accesorios, tornillería y elementos de anclaje. Trabajado y montado en taller, para colocar con uniones atornilladas en obra. (material) | 1 | 83.69 | 83.690 |
| mo047 | h | Oficial montador de estructura metálica. (mano de obra) | 0.015 | 12397.13 | 185.957 |
| mo094 | h | Medio oficial montador de estructura metálica. (mano de obra) | 0.015 | 9260.87 | 138.913 |
| % | % | Herramientas | 2 % | 408.560 | 8.171 |
|  |  | Costes directos |  |  | 416.731 |

Residuos:
- colocación: mt07ali000c; factor de residuo 0.0045

## Recursos

**mt07ali000c** kg Acero A 36, en perfiles conformados en frío
Datos técnicos: Coste energético 9.830 MJ; Emisión de CO2 0.510 kg; Código LER 17 04 05; Masa del elemento 1 kg; Volumen 0.000476 m3
