# Muro de mampostería

- Propiedad del archivo: CYPE Ingenieros S.A.
- Formato: FIEBDC-3/2016
- Programa: Generador de precios de la construcción. CYPE Ingenieros, S.A.
- Fecha: 08/10/2024
- Ámbito geográfico: Argentina
- Divisa: ARS
- Costes indirectos: 3 %
- Gastos generales: 13 %
- Beneficio industrial: 6 %
- IVA: 21 %

## E Estructuras

### EC Piedra labrada

#### ECM Muros

**ECM010** m³ Muro de mampostería.
Muro portante de mampostería ordinaria a una cara vista, con mampuestos irregulares en basto, de piedra arenisca, con sus caras sin labrar, colocados en seco, en muros de espesor variable, hasta 50 cm.
Incluye: Replanteo del muro. Colocación y aplomado de miras de referencia. Tendido de hilos entre miras. Limpieza y humectación de la cama de la primera hilada. Colocación de los mampuestos y acuñado de los mismos con ripios. Tanteo con regla y plomada, rectificando su posición mediante golpeo. Colocación de perpiaños de trecho en trecho y enrase del muro. Limpieza del paramento.
Criterio de cómputo de proyecto: Volumen medido según documentación gráfica de Proyecto, deduciendo todos los huecos, sea cual fuere su superficie, al no considerar la ejecución de dinteles, jambas, bota-aguas, remates de muro ni cornisas.
Criterio de cómputo de obra: Se medirá el volumen realmente ejecutado según especificaciones de Proyecto, deduciendo todos los huecos, sea cual fuere su superficie, ya que no incluye la ejecución de dinteles, jambas, bota-aguas, remates de muro ni cornisas.

| Código | Ud | Descripción | Rendimiento | Precio | Importe |
|---|---|---|---|---|---|
| mt06maa010a | m³ | Piedra arenisca ordinaria para mampostería, formada por mampuestos de varias dimensiones sin labra previa alguna, arreglados solamente con martillo. (material) | 1.3 | 701.36 | 911.768 |
| mo022 | h | Oficial frentista frentista colocador de piedra natural. (mano de obra) | 4.654 | 32526.94 | 151380.379 |
| mo060 | h | Medio oficial frentista frentista colocador de piedra natural. (mano de obra) | 4.654 | 24314.72 | 113160.707 |
| % | % | Herramientas | 2 % | 265452.854 | 5309.057 |
|  |  | Costes directos |  |  | 270761.911 |

Residuos:
- colocación: mt06maa010a; factor de residuo 0.0150358

## Recursos

**mt06maa010a** m³ Piedra arenisca ordinaria para mampostería
Datos técnicos: Coste energético 4992.000 MJ; Emisión de CO2 216.000 kg; Código LER 01 04 13; Masa del elemento 2400 kg; Volumen 1.6 m3
