# Relleno de trasdós de cáscara

- Propiedad del archivo: CYPE Ingenieros S.A.
- Formato: FIEBDC-3/2016
- Programa: Generador de precios de la construcción. CYPE Ingenieros, S.A.
- Fecha: 08/10/2024
- Ámbito geográfico: Argentina
- Divisa: ARS
- Costes indirectos: 3 %
- Gastos generales: 13 %
- Beneficio industrial: 6 %
- IVA: 21 %

## E Estructuras

### EF Mampostería

#### EFE Cáscaras

**EFE021** m³ Relleno de trasdós de cáscara.
Relleno de trasdós de cáscara con hormigón masivo H-15, clase de exposición ambiental A1, tamaño máximo del agregado 19,0 mm, consistencia muy plástica, con medios manuales.
Incluye: Extendido del material de relleno en tongadas de espesor uniforme. Reglado y nivelación de la superficie de acabado.
Criterio de cómputo de proyecto: Volumen medido según documentación gráfica de Proyecto.
Criterio de cómputo de obra: Se medirá el volumen realmente ejecutado según especificaciones de Proyecto.

| Código | Ud | Descripción | Rendimiento | Precio | Importe |
|---|---|---|---|---|---|
| mt10hmf080Ee | m³ | Hormigón masivo H-15, clase de exposición ambiental A1, tamaño máximo del agregado 19 mm, consistencia muy plástica, elaborado, según CIRSOC 201 2005. (material) | 1.05 | 3138.12 | 3295.026 |
| mo020 | h | Oficial albañil especializado en trabajos de mampostería. (mano de obra) | 0.665 | 32526.94 | 21630.415 |
| mo113 | h | Ayudante de albañil especializado en trabajos de mampostería. (mano de obra) | 1.33 | 23426.25 | 31156.913 |
| % | % | Herramientas | 2 % | 56082.354 | 1121.647 |
|  |  | Costes directos |  |  | 57204.001 |

## Recursos

**mt10hmf080Ee** m³ Hormigón masivo H-15
Datos técnicos: Coste energético 1840.000 MJ; Emisión de CO2 230.000 kg; Código LER 17 01 01; Masa del elemento 2300 kg; Volumen 1.533333 m3
