# Revestimiento realcalinizador y protector del hormigón armado frente a la carbonatación

- Propiedad del archivo: CYPE Ingenieros S.A.
- Formato: FIEBDC-3/2016
- Programa: Generador de precios de la construcción. CYPE Ingenieros, S.A.
- Fecha: 08/10/2024
- Ámbito geográfico: Argentina
- Divisa: ARS
- Costes indirectos: 3 %
- Gastos generales: 13 %
- Beneficio industrial: 6 %
- IVA: 21 %

## E Estructuras

### EH Hormigón armado

#### EHO Protecciones

**EHO060** m² Revestimiento realcalinizador y protector del hormigón armado frente a la carbonatación.
Aplicación manual de dos capas de revestimiento realcalinizador y protector, de 3 mm de espesor (rendimiento: 3 kg/m² cada capa), para la reducción de la profundidad de carbonatación y posterior protección del hormigón armado frente a la carbonatación.
Incluye: Humectación y limpieza de la superficie soporte. Aplicación del producto.
Criterio de cómputo de proyecto: Superficie medida según documentación gráfica de Proyecto.
Criterio de cómputo de obra: Se medirá la superficie realmente ejecutada según especificaciones de Proyecto.

| Código | Ud | Descripción | Rendimiento | Precio | Importe |
|---|---|---|---|---|---|
| mt09reh470b | kg | Revestimiento realcalinizador y protector, compuesto por una mezcla de cementos especiales, agregados de granulometría seleccionada y aditivos, sin disolventes, permeable al vapor de agua y con resistencia a las heladas, para la reducción de la profundidad de carbonatación y posterior protección del hormigón armado frente a la carbonatación. (material) | 6 | 47.61 | 285.660 |
| mo020 | h | Oficial albañil especializado en trabajos de mampostería. (mano de obra) | 0.233 | 32526.94 | 7578.777 |
| mo113 | h | Ayudante de albañil especializado en trabajos de mampostería. (mano de obra) | 0.233 | 23426.25 | 5458.316 |
| % | % | Herramientas | 2 % | 13322.753 | 266.455 |
|  |  | Costes directos |  |  | 13589.208 |
