# Losa sanitaria ventilada sobre murete de mampostería

- Propiedad del archivo: CYPE Ingenieros S.A.
- Formato: FIEBDC-3/2016
- Programa: Generador de precios de la construcción. CYPE Ingenieros, S.A.
- Fecha: 08/10/2024
- Ámbito geográfico: Argentina
- Divisa: ARS
- Costes indirectos: 3 %
- Gastos generales: 13 %
- Beneficio industrial: 6 %
- IVA: 21 %

## E Estructuras

### EH Hormigón armado

#### EHU Losas unidireccionales

**EHU005** m² Losa sanitaria ventilada sobre murete de mampostería.
Losa sanitaria ventilada de hormigón armado, altura 30 = 25+5 cm, realizada con hormigón H-21, condición de exposición no agresiva, tamaño máximo del agregado 19,0 mm, ámbito de consistencia A-3, elaborado, y colado con bomba, volumen 0,104 m³/m², y acero ADN 420 en zona de refuerzo de negativos y conectores de viguetas y zunchos, cuantía 6 kg/m²; formada por: vigueta pretensada T-18; bloque para losa de hormigón, 60x20x25 cm; capa de compresión de 5 cm de espesor, con armadura de reparto formada por malla soldada Q 55 250x250 mm de acero AM 500 N, sobre murete de apoyo de 80 cm de altura de ladrillo cerámico perforado (panal), para revestir, 24x11,5x9 cm, con mortero de cemento confeccionado en obra, con 250 kg/m³ de cemento, color gris, dosificación 1:6, suministrado en sacos, acabado con membrana preelaborada asfáltica. Incluso agente filmógeno, para el curado de hormigones y morteros.
Criterio de valoración económica: El precio incluye el corte, doblado y armado del acero en el obrador y el montaje en el lugar definitivo de su colocación en obra.
Incluye: MURETE DE MAMPOSTERÍA: Limpieza y preparación de la superficie soporte. Replanteo. Preparación del mortero. Asiento de la primera hilada sobre capa de mortero. Colocación y aplomado de miras de referencia. Tendido de hilos entre miras. Colocación de las piezas por hiladas a nivel. Formación de huecos de ventilación en muros. Colocación de la impermeabilización. LOSA SANITARIA: Replanteo de la geometría de la planta. Colocación de viguetas y bloques para losa. Colocación de las armaduras con separadores homologados. Colado y compactación del hormigón. Reglado y nivelación de la capa de compresión. Curado del hormigón.
Criterio de cómputo de proyecto: Superficie medida desde las caras exteriores de los zunchos del perímetro, según documentación gráfica de Proyecto, deduciendo los huecos de superficie mayor de 6 m².
Criterio de cómputo de obra: Se medirá, desde las caras exteriores de los zunchos del perímetro, la superficie realmente ejecutada según especificaciones de Proyecto, deduciendo los huecos de superficie mayor de 6 m². Se consideran incluidos todos los elementos integrantes de la estructura señalados en los planos y detalles del Proyecto.

| Código | Ud | Descripción | Rendimiento | Precio | Importe |
|---|---|---|---|---|---|
| mt04lpv010a | Ud | Ladrillo cerámico perforado (panal), para revestir, 24x11,5x9 cm, densidad 780 kg/m³. (material) | 48.3 | 5.9 | 284.970 |
| mt08aaa010a | m³ | Agua. (material) | 0.004 | 25.22 | 0.101 |
| mt01arg005a | t | Arena de cantera, para mortero preparado en obra. (material) | 0.03 | 283.7 | 8.511 |
| mt08cem000g | kg | Cemento gris en sacos. (material) | 4.666 | 4.84 | 22.583 |
| mt14lba010g | m² | Membrana preelaborada de betún modificado con elastómero SBS, de 3,5 mm de espesor, masa nominal 4 kg/m², con armadura de fieltro de poliéster no tejido de 160 g/m², de superficie no protegida. (material) | 0.84 | 8269.44 | 6946.330 |
| mt08eft030a | m² | Tablero de madera tratada, de 22 mm de espesor, reforzado con varillas y perfiles. (material) | 0.028 | 764.93 | 21.418 |
| mt08cim030b | m³ | Madera de pino. (material) | 0.003 | 5976.57 | 17.930 |
| mt08var060 | kg | Puntas de acero de 20x100 mm. (material) | 0.04 | 147.11 | 5.884 |
| mt08dba010d | l | Agente desmoldeante, a base de aceites especiales, emulsionable en agua, para encofrados metálicos, fenólicos o de madera. (material) | 0.03 | 30.34 | 0.910 |
| mt07bho010d | Ud | Bloque para losa de hormigón, 60x20x25 cm. Incluso piezas especiales. (material) | 5.25 | 14.29 | 75.023 |
| mt07vau010a | m | Vigueta pretensada, T-18, con una longitud media menor de 4 m. (material) | 0.165 | 87.42 | 14.424 |
| mt07vau010b | m | Vigueta pretensada, T-18, con una longitud media entre 4 y 5 m. (material) | 0.908 | 94.15 | 85.488 |
| mt07vau010c | m | Vigueta pretensada, T-18, con una longitud media entre 5 y 6 m. (material) | 0.495 | 99.19 | 49.099 |
| mt07vau010d | m | Vigueta pretensada, T-18, con una longitud media mayor de 6 m. (material) | 0.083 | 122.73 | 10.187 |
| mt07aco090b | kg | Acero en barras nervuradas, ADN 420, de varios diámetros, según IRAM-IAS U 500-528. (material) | 6.3 | 45.28 | 285.264 |
| mt08var050 | kg | Alambre galvanizado para atar, de 1,30 mm de diámetro. (material) | 0.072 | 25.22 | 1.816 |
| mt07ame080bbd | m² | Malla soldada Q 55 separación 250x250 mm, con alambres longitudinales de 4,2 mm de diámetro y alambres transversales de 4,2 mm de diámetro, acero AM 500 N, según IRAM-IAS U 500-06. (material) | 1.1 | 42.41 | 46.651 |
| mt10haf071alc | m³ | Hormigón H-21, condición de exposición no agresiva, tamaño máximo del agregado 19 mm, ámbito de consistencia A-3, elaborado, según CIRSOC 201 1982. (material) | 0.109 | 3261.93 | 355.550 |
| mt08cur020a | l | Agente filmógeno, para el curado de hormigones y morteros. (material) | 0.15 | 26.26 | 3.939 |
| mq06bhe010 | h | Camión bomba estacionado en obra, para bombeo de hormigón. (maquinaria) | 0.016 | 133918.89 | 2142.702 |
| mq06hor010 | h | Hormigonera eléctrica con una capacidad de amasado de 160 l. (maquinaria) | 0.015 | 2426.58 | 36.399 |
| mo021 | h | Oficial albañil especializado en trabajos de mampostería especializado en trabajos de mampostería. (mano de obra) | 0.894 | 32526.94 | 29079.084 |
| mo114 | h | Ayudante de albañil especializado en trabajos de mampostería especializado en trabajos de mampostería. (mano de obra) | 0.693 | 23426.25 | 16234.391 |
| mo044 | h | Oficial armador de encofrados. (mano de obra) | 0.307 | 33849.77 | 10391.879 |
| mo091 | h | Medio oficial armador de encofrados. (mano de obra) | 0.301 | 25286.39 | 7611.203 |
| mo043 | h | Oficial armador de hierro. (mano de obra) | 0.096 | 33849.77 | 3249.578 |
| mo090 | h | Medio oficial armador de hierro. (mano de obra) | 0.104 | 25286.39 | 2629.785 |
| mo045 | h | Oficial armador en hormigón. (mano de obra) | 0.01 | 33849.77 | 338.498 |
| mo092 | h | Medio oficial armador en hormigón. (mano de obra) | 0.041 | 25286.39 | 1036.742 |
| % | % | Herramientas | 2 % | 80986.339 | 1619.727 |
|  |  | Costes directos |  |  | 82606.066 |

Residuos:
- colocación: mt04lpv010a Ladrillo cerámico perforado (panal), para revestir, 24x11,5x9 cm, densidad 780 kg/m³; factor de residuo 0.02646
- colocación: mt01arg005a Arena de cantera, para mortero preparado en obra; factor de residuo 0.00501329
- colocación: mt08cem000g Cemento gris en sacos; factor de residuo 0.0063
- colocación: mt14lba010g; factor de residuo 0.0649432
- colocación: mt08eft030a Tablero de madera tratada, de 22 mm de espesor, reforzado con varillas y perfiles; factor de residuo 1
- colocación: mt08cim030b Madera de pino; factor de residuo 1
- colocación: mt08var060 Puntas de acero de 20x100 mm; factor de residuo 0.0045
- colocación: mt08dba010d; factor de residuo 0.07
- colocación: mt07bho010d Bloque para losa de hormigón, 60x20x25 cm. Incluso piezas especiales; factor de residuo 0.045
- colocación: mt07vau010a Vigueta pretensada, T-18, con una longitud media menor de 4 m; factor de residuo 0.0252
- colocación: mt07vau010b Vigueta pretensada, T-18, con una longitud media entre 4 y 5 m; factor de residuo 0.0252
- colocación: mt07vau010c Vigueta pretensada, T-18, con una longitud media entre 5 y 6 m; factor de residuo 0.0252
- colocación: mt07vau010d Vigueta pretensada, T-18, con una longitud media mayor de 6 m; factor de residuo 0.0252
- colocación: mt07aco090b Acero en barras nervuradas, ADN 420, de varios diámetros, según IRAM-IAS U 500-528; factor de residuo 0.0075
- colocación: mt08var050 Alambre galvanizado para atar, de 1,30 mm de diámetro; factor de residuo 0.0038
- colocación: mt07ame080bbd; factor de residuo 0.0217247

## Recursos

**mt04lpv010a** Ud Ladrillo cerámico perforado (panal), para revestir, 24x11,5x9 cm, densidad 780 kg/m³
Datos técnicos: Coste energético 8.034 MJ; Emisión de CO2 0.456 kg; Código LER 17 01 02; Masa del elemento 2 kg; Volumen 0.0016 m3
Residuos:
- embalaje: re170201 Madera. (componente de residuo); rendimiento 0.015 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera; rendimiento 0.001 kg
- embalaje: re170203 Plástico; rendimiento 0.003 kg

**mt14lba010g** m² Membrana preelaborada de betún modificado con elastómero SBS
Datos técnicos: Coste energético 233.484 MJ; Emisión de CO2 6.574 kg; Código LER 17 03 02; Masa del elemento 4 kg; Volumen 0.004 m3
Residuos:
- embalaje: re170203 Plástico; rendimiento 0.053 kg

**mt08eft030a** m² Tablero de madera tratada, de 22 mm de espesor, reforzado con varillas y perfiles
Datos técnicos: Coste energético 1657.248 MJ; Emisión de CO2 -22.692 kg; Código LER 17 02 01; Masa del elemento 12.2 kg; Volumen 0.011091 m3

**mt08cim030b** m³ Madera de pino
Datos técnicos: Coste energético 7471.200 MJ; Emisión de CO2 -102.300 kg; Código LER 17 02 01; Masa del elemento 55 kg; Volumen 0.05 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt07bho010d** Ud Bloque para losa de hormigón, 60x20x25 cm. Incluso piezas especiales
Datos técnicos: Coste energético 9.909 MJ; Emisión de CO2 1.285 kg; Código LER 17 01 01; Masa del elemento 16 kg; Volumen 0.010667 m3
Residuos:
- embalaje: re170201 Madera; rendimiento 0.008 kg
- embalaje: re170203 Plástico; rendimiento 0.004 kg

**mt07vau010a** m Vigueta pretensada, T-18, con una longitud media menor de 4 m
Datos técnicos: Coste energético 43.461 MJ; Emisión de CO2 4.658 kg; Código LER 17 01 01; Masa del elemento 29.3 kg; Volumen 0.019533 m3
Residuos:
- embalaje: re170201 Madera; rendimiento 0.014 kg
- embalaje: re170203 Plástico; rendimiento 0.06 kg

**mt07vau010b** m Vigueta pretensada, T-18, con una longitud media entre 4 y 5 m
Datos técnicos: Coste energético 43.461 MJ; Emisión de CO2 4.658 kg; Código LER 17 01 01; Masa del elemento 29.3 kg; Volumen 0.019533 m3
Residuos:
- embalaje: re170201 Madera; rendimiento 0.014 kg
- embalaje: re170203 Plástico; rendimiento 0.06 kg

**mt07vau010c** m Vigueta pretensada, T-18, con una longitud media entre 5 y 6 m
Datos técnicos: Coste energético 43.461 MJ; Emisión de CO2 4.658 kg; Código LER 17 01 01; Masa del elemento 29.3 kg; Volumen 0.019533 m3
Residuos:
- embalaje: re170201 Madera; rendimiento 0.014 kg
- embalaje: re170203 Plástico; rendimiento 0.06 kg

**mt07vau010d** m Vigueta pretensada, T-18, con una longitud media mayor de 6 m
Datos técnicos: Coste energético 43.461 MJ; Emisión de CO2 4.658 kg; Código LER 17 01 01; Masa del elemento 29.3 kg; Volumen 0.019533 m3
Residuos:
- embalaje: re170201 Madera; rendimiento 0.014 kg
- embalaje: re170203 Plástico; rendimiento 0.06 kg

**mt07aco090b** kg Acero en barras nervuradas, ADN 420, de varios diámetros, según IRAM-IAS U 500-528
Datos técnicos: Coste energético 9.830 MJ; Emisión de CO2 0.510 kg; Código LER 17 04 05; Masa del elemento 1 kg; Volumen 0.000476 m3

**mt08var050** kg Alambre galvanizado para atar, de 1,30 mm de diámetro
Datos técnicos: Coste energético 25.100 MJ; Emisión de CO2 2.560 kg; Código LER 17 04 05; Masa del elemento 1 kg; Volumen 0.000476 m3

**mt07ame080bbd** m² Malla soldada Q 55 separación 250x250 mm
Datos técnicos: Coste energético 8.749 MJ; Emisión de CO2 0.454 kg; Código LER 17 04 05; Masa del elemento 0.89 kg; Volumen 0.000424 m3

**mt10haf071alc** m³ Hormigón H-21, condición de exposición no agresiva
Datos técnicos: Coste energético 1876.000 MJ; Emisión de CO2 234.500 kg; Código LER 17 01 01; Masa del elemento 2345 kg; Volumen 1.563333 m3
