# Limpieza del interior de la fisura

- Propiedad del archivo: CYPE Ingenieros S.A.
- Formato: FIEBDC-3/2016
- Programa: Generador de precios de la construcción. CYPE Ingenieros, S.A.
- Fecha: 17/05/2024
- Ámbito geográfico: Argentina
- Divisa: ARS
- Costes indirectos: 3 %
- Gastos generales: 13 %
- Beneficio industrial: 6 %
- IVA: 21 %

## E Estructuras

### EH Hormigón armado

#### EHY Reparaciones

**EHY062** m Limpieza del interior de la fisura.
Limpieza del interior de fisura en elemento de hormigón mediante inyección de aire a presión, quedando el interior y la superficie a ambos lados de la fisura libres de polvo, restos de pinturas, desencofrantes o cualquier material que pueda impedir la correcta adherencia del material de sellado superficial.
Incluye: Montaje y preparación del equipo. Realización de pruebas para ajuste de los parámetros de limpieza. Aplicación mecánica del chorro de aire a presión. Desmontaje del equipo. Limpieza. Retirada y acopio de los restos generados. Carga de los restos generados sobre camión o contenedor.
Criterio de cómputo de proyecto: Longitud medida según documentación gráfica de Proyecto.
Criterio de cómputo de obra: Se medirá la longitud realmente ejecutada según especificaciones de Proyecto.

| Código | Ud | Descripción | Rendimiento | Precio | Importe |
|---|---|---|---|---|---|
| mq08lch030 | h | Equipo de chorro de aire a presión. (maquinaria) | 0.174 | 819.89 | 142.661 |
| mo112 | h | Ayudante general de construcción. (mano de obra) | 0.199 | 8719.99 | 1735.278 |
| % | % | Herramientas | 2 % | 1877.939 | 37.559 |
|  |  | Costes directos |  |  | 1915.498 |
