# Cepillado de elemento estructural de madera

- Propiedad del archivo: CYPE Ingenieros S.A.
- Formato: FIEBDC-3/2016
- Programa: Generador de precios de la construcción. CYPE Ingenieros, S.A.
- Fecha: 17/05/2024
- Ámbito geográfico: Argentina
- Divisa: ARS
- Costes indirectos: 3 %
- Gastos generales: 13 %
- Beneficio industrial: 6 %
- IVA: 21 %

## E Estructuras

### EM Madera

#### EMK Preparación de la superficie

**EMK100** m² Cepillado de elemento estructural de madera.
Cepillado mecánico de las caras del elemento estructural de madera, de 20x10 cm de sección, mediante garlopa eléctrica, hasta conseguir el acabado correspondiente. Incluso limpieza, acopio, retirada y carga manual de restos sobre camión o contenedor.
Incluye: Cepillado. Retirada y acopio de restos. Carga manual de restos sobre camión o contenedor.
Criterio de cómputo de proyecto: Superficie medida según documentación gráfica de Proyecto.
Criterio de cómputo de obra: Se medirá la superficie realmente ejecutada según especificaciones de Proyecto.

| Código | Ud | Descripción | Rendimiento | Precio | Importe |
|---|---|---|---|---|---|
| mo058 | h | Medio oficial carpintero. (mano de obra) | 0.133 | 8960.09 | 1191.692 |
| % | % | Herramientas | 2 % | 1191.692 | 23.834 |
|  |  | Costes directos |  |  | 1215.526 |
