# Refuerzo de viga o vigueta de madera en su cara inferior, mediante perfil laminado compuesto

- Propiedad del archivo: CYPE Ingenieros S.A.
- Formato: FIEBDC-3/2016
- Programa: Generador de precios de la construcción. CYPE Ingenieros, S.A.
- Fecha: 17/05/2024
- Ámbito geográfico: Argentina
- Divisa: ARS
- Costes indirectos: 3 %
- Gastos generales: 13 %
- Beneficio industrial: 6 %
- IVA: 21 %

## E Estructuras

### EM Madera

#### EMZ Refuerzos

**EMZ220** Ud Refuerzo de viga o vigueta de madera en su cara inferior, mediante perfil laminado compuesto.
Refuerzo metálico en la cara inferior de viga o vigueta de madera en mal estado o deteriorada, formado por perfil compuesto IPE 140 + UPN 240, de acero laminado S275JR, de 400 cm, apoyado sobre dos soportes metálicos de postensión, anclados al elemento de apoyo de la viga o vigueta de madera, y posterior relleno del interior de la pieza en U con mortero de alta resistencia.
Incluye: Saneado de las zonas degradadas de la madera. Preparación de la zona de anclaje de las piezas soporte. Anclaje de las piezas soporte a la estructura portante. Relleno del interior de la pieza en U con mortero. Colocación del perfil de refuerzo sobre las piezas soporte. Apriete de los tornillos de postensión de las piezas soporte.
Criterio de cómputo de proyecto: Número de unidades previstas, según documentación gráfica de Proyecto.
Criterio de cómputo de obra: Se medirá el número de unidades realmente ejecutadas según especificaciones de Proyecto.

| Código | Ud | Descripción | Rendimiento | Precio | Importe |
|---|---|---|---|---|---|
| mt07ala230 | Ud | Soporte de postensión metálico, para el anclaje de refuerzo inferior de vigas o viguetas de madera mediante perfil laminado compuesto. (material) | 2 | 541.24 | 1082.480 |
| mt26reh305cd | Ud | Anclaje compuesto por varilla roscada de acero galvanizado calidad 5.8, según ISO 898-1 de 12 mm de diámetro, y 160 mm de longitud, tuerca y arandela, para fijaciones sobre estructuras de hormigón. (material) | 8 | 20.78 | 166.240 |
| mt26reh306 | Ud | Cartucho de resina para anclaje químico de varillas roscadas en perforaciones de elementos estructurales de hormigón. (material) | 1 | 95.3 | 95.300 |
| mt07ala231a | m | Perfil compuesto IPE 140 + UPN 240, de acero laminado S275JR, para refuerzo de vigas o viguetas de madera. (material) | 4 | 1275.5 | 5102.000 |
| mt09reh304 | kg | Mortero tixotrópico de dos componentes, a base de cemento mejorado con resinas sintéticas, humo de sílice y fibras de poliamida, de alta resistencia mecánica y retracción controlada, para reparación y regularización de elementos estructurales de hormigón. (material) | 20 | 16.98 | 339.600 |
| mo020 | h | Oficial albañil especializado en trabajos de mampostería. (mano de obra) | 12.234 | 11912.66 | 145739.482 |
| mo112 | h | Ayudante general de construcción. (mano de obra) | 12.234 | 8719.99 | 106680.358 |
| % | % | Herramientas | 2 % | 259205.460 | 5184.109 |
|  |  | Costes directos |  |  | 264389.569 |

Residuos:
- colocación: mt26reh305cd; factor de residuo 0.0188014
- colocación: mt26reh306 Cartucho de resina para anclaje químico de varillas roscadas en perforaciones de elementos estructurales de hormigón; factor de residuo 0.06
- colocación: mt07ala231a Perfil compuesto IPE 140 + UPN 240, de acero laminado S275JR, para refuerzo de vigas o viguetas de madera; factor de residuo 0.00918269
- colocación: mt09reh304; factor de residuo 0.0063

## Recursos

**mt26reh305cd** Ud Anclaje compuesto por varilla roscada de acero galvanizado calidad 5.8
Datos técnicos: Coste energético 5.961 MJ; Emisión de CO2 0.481 kg; Código LER 17 04 05; Masa del elemento 0.141 kg; Volumen 0.000067 m3
Residuos:
- embalaje: re170203 Plástico. (componente de residuo); rendimiento 0.025 kg; Código LER 17 02 03; Masa del elemento 1 kg; Volumen 0.001667 m3

**mt26reh306** Ud Cartucho de resina para anclaje químico de varillas roscadas en perforaciones de elementos estructurales de hormigón
Datos técnicos: Coste energético 61.570 MJ; Emisión de CO2 2.449 kg; Código LER 17 09 04; Masa del elemento 0.6 kg; Volumen 0.0004 m3
Residuos:
- embalaje: re170203 Plástico; rendimiento 0.1 kg

**mt07ala231a** m Perfil compuesto IPE 140 + UPN 240, de acero laminado S275JR, para refuerzo de vigas o viguetas de madera
Datos técnicos: Coste energético 453.163 MJ; Emisión de CO2 23.511 kg; Código LER 17 04 05; Masa del elemento 46.1 kg; Volumen 0.021952 m3

**mt09reh304** kg Mortero tixotrópico de dos componentes
Datos técnicos: Coste energético 8.384 MJ; Emisión de CO2 0.544 kg; Código LER 17 01 01; Masa del elemento 1 kg; Volumen 0.000667 m3
Residuos:
- embalaje: re150101 Envases de papel y cartón. (componente de residuo); rendimiento 0.014 kg; Código LER 15 01 01; Masa del elemento 1 kg; Volumen 0.001333 m3
- embalaje: re170201 Madera. (componente de residuo); rendimiento 0.001 kg; Código LER 17 02 01; Masa del elemento 1 kg; Volumen 0.000909 m3
- embalaje: re170203 Plástico; rendimiento 0.003 kg
