# Vigueta prefabricada de hormigón pretensado, imitación madera

- Propiedad del archivo: CYPE Ingenieros S.A.
- Formato: FIEBDC-3/2016
- Programa: Generador de precios de la construcción. CYPE Ingenieros, S.A.
- Fecha: 17/05/2024
- Ámbito geográfico: Argentina
- Divisa: ARS
- Costes indirectos: 3 %
- Gastos generales: 13 %
- Beneficio industrial: 6 %
- IVA: 21 %

## E Estructuras

### EP Hormigón prefabricado

#### EPI Viguetas

**EPI010** Ud Vigueta prefabricada de hormigón pretensado, imitación madera.
Vigueta prefabricada de hormigón pretensado, de 16x9x600 cm, con terminación en forma de pecho de paloma en un extremo, con barras de acero para pretensar, de 5 mm de diámetro, con un momento flector máximo de 12 kN·m, acabado imitación madera, con una mano de lasur.
Incluye: Replanteo de las viguetas. Colocación y fijación provisional de la vigueta. Ajuste a su posición correcta y nivelación. Montaje y desmontaje de apeos complementarios.
Criterio de cómputo de proyecto: Número de unidades previstas, según documentación gráfica de Proyecto.
Criterio de cómputo de obra: Se medirá el número de unidades realmente ejecutadas según especificaciones de Proyecto.

| Código | Ud | Descripción | Rendimiento | Precio | Importe |
|---|---|---|---|---|---|
| mt07pha075bk | Ud | Vigueta prefabricada de hormigón pretensado, de 16x9x600 cm, con terminación en forma de pecho de paloma en un extremo, con barras de acero para pretensar, de 5 mm de diámetro, con un momento flector máximo de 12 kN·m, acabado imitación madera, con una mano de lasur. (material) | 1 | 3712.5 | 3712.500 |
| mo020 | h | Oficial albañil especializado en trabajos de mampostería. (mano de obra) | 0.266 | 11912.66 | 3168.768 |
| mo113 | h | Ayudante de albañil especializado en trabajos de mampostería. (mano de obra) | 0.798 | 8579.62 | 6846.537 |
| % | % | Herramientas | 2 % | 13727.805 | 274.556 |
|  |  | Costes directos |  |  | 14002.361 |

Residuos:
- colocación: mt07pha075bk; factor de residuo 0.0226637

## Recursos

**mt07pha075bk** Ud Vigueta prefabricada de hormigón pretensado
Datos técnicos: Coste energético 488.757 MJ; Emisión de CO2 38.762 kg; Código LER 17 01 01; Masa del elemento 228 kg; Volumen 0.152 m3
Residuos:
- embalaje: re170201 Madera. (componente de residuo); rendimiento 0.833 kg; Código LER 17 02 01; Masa del elemento 1 kg; Volumen 0.000909 m3
- embalaje: re170203 Plástico. (componente de residuo); rendimiento 0.323 kg; Código LER 17 02 03; Masa del elemento 1 kg; Volumen 0.001667 m3
