# Vigueta prefabricada de hormigón pretensado, imitación madera

- Propiedad del archivo: CYPE Ingenieros S.A.
- Formato: FIEBDC-3/2016
- Programa: Generador de precios de la construcción. CYPE Ingenieros, S.A.
- Fecha: 17/05/2024
- Ámbito geográfico: Argentina
- Divisa: ARS
- Costes indirectos: 3 %
- Gastos generales: 13 %
- Beneficio industrial: 6 %
- IVA: 21 %

## E Estructuras

### EP Hormigón prefabricado

#### EPI Viguetas

**EPI010** Ud Vigueta prefabricada de hormigón pretensado, imitación madera.
Vigueta prefabricada de hormigón pretensado, de 16x9x550 cm, con terminación en diagonal en ambos extremos, con barras de acero para pretensar, de 5 mm de diámetro, con un momento flector máximo de 12 kN·m, acabado imitación madera, con una mano de lasur.
Incluye: Replanteo de las viguetas. Colocación y fijación provisional de la vigueta. Ajuste a su posición correcta y nivelación. Montaje y desmontaje de apeos complementarios.
Criterio de cómputo de proyecto: Número de unidades previstas, según documentación gráfica de Proyecto.
Criterio de cómputo de obra: Se medirá el número de unidades realmente ejecutadas según especificaciones de Proyecto.

| Código | Ud | Descripción | Rendimiento | Precio | Importe |
|---|---|---|---|---|---|
| mt07pha075ej | Ud | Vigueta prefabricada de hormigón pretensado, de 16x9x550 cm, con terminación en diagonal en ambos extremos, con barras de acero para pretensar, de 5 mm de diámetro, con un momento flector máximo de 12 kN·m, acabado imitación madera, con una mano de lasur. (material) | 1 | 3428.23 | 3428.230 |
| mo020 | h | Oficial albañil especializado en trabajos de mampostería. (mano de obra) | 0.266 | 11912.66 | 3168.768 |
| mo113 | h | Ayudante de albañil especializado en trabajos de mampostería. (mano de obra) | 0.745 | 8579.62 | 6391.817 |
| % | % | Herramientas | 2 % | 12988.815 | 259.776 |
|  |  | Costes directos |  |  | 13248.591 |

Residuos:
- colocación: mt07pha075ej; factor de residuo 0.0230264

## Recursos

**mt07pha075ej** Ud Vigueta prefabricada de hormigón pretensado
Datos técnicos: Coste energético 450.078 MJ; Emisión de CO2 35.543 kg; Código LER 17 01 01; Masa del elemento 209 kg; Volumen 0.139333 m3
Residuos:
- embalaje: re170201 Madera. (componente de residuo); rendimiento 0.774 kg; Código LER 17 02 01; Masa del elemento 1 kg; Volumen 0.000909 m3
- embalaje: re170203 Plástico. (componente de residuo); rendimiento 0.302 kg; Código LER 17 02 03; Masa del elemento 1 kg; Volumen 0.001667 m3
