# Anclaje mecánico por atornillado sobre la fundación de columna prefabricada de hormigón

- Propiedad del archivo: CYPE Ingenieros S.A.
- Formato: FIEBDC-3/2016
- Programa: Generador de precios de la construcción. CYPE Ingenieros, S.A.
- Fecha: 08/10/2024
- Ámbito geográfico: Argentina
- Divisa: ARS
- Costes indirectos: 3 %
- Gastos generales: 13 %
- Beneficio industrial: 6 %
- IVA: 21 %

## E Estructuras

### EP Hormigón prefabricado

#### EPS Columnas

**EPS020** Ud Anclaje mecánico por atornillado sobre la fundación de columna prefabricada de hormigón.
Anclaje mecánico sobre la fundación de columna prefabricada de hormigón de 35x35 cm, con 4 tornillos de acero de alta resistencia de 24 mm de diámetro y 40 cm de longitud, con límite elástico 780 N/mm².
Incluye: Replanteo de la posición del anclaje. Colocación de los tornillos y atornillado de los mismos.
Criterio de cómputo de proyecto: Número de unidades previstas, según documentación gráfica de Proyecto.
Criterio de cómputo de obra: Se medirá el número de unidades realmente ejecutadas según especificaciones de Proyecto.

| Código | Ud | Descripción | Rendimiento | Precio | Importe |
|---|---|---|---|---|---|
| mt07aav060a | Ud | Tornillo de acero de alta resistencia, calidad 8.8 según ISO 898-1, de 24 mm de diámetro y 40 cm de longitud, con límite elástico 780 N/mm², con tuercas y arandelas, para anclaje de elementos prefabricados de hormigón. (material) | 4 | 131.13 | 524.520 |
| mo020 | h | Oficial albañil especializado en trabajos de mampostería. (mano de obra) | 0.665 | 32526.94 | 21630.415 |
| mo112 | h | Ayudante general de construcción. (mano de obra) | 0.665 | 23809.55 | 15833.351 |
| % | % | Herramientas | 2 % | 37988.286 | 759.766 |
|  |  | Costes directos |  |  | 38748.052 |

## Recursos

**mt07aav060a** Ud Tornillo de acero de alta resistencia
Datos técnicos: Coste energético 21.724 MJ; Emisión de CO2 1.129 kg; Código LER 17 04 05; Masa del elemento 2.2 kg; Volumen 0.001048 m3
Residuos:
- embalaje: re150101 Envases de papel y cartón. (componente de residuo); rendimiento 0.002 kg; Código LER 15 01 01; Masa del elemento 1 kg; Volumen 0.001333 m3
- embalaje: re170203 Plástico. (componente de residuo); rendimiento 0.001 kg; Código LER 17 02 03; Masa del elemento 1 kg; Volumen 0.001667 m3
