# Pilastra

- Propiedad del archivo: CYPE Ingenieros S.A.
- Formato: FIEBDC-3/2016
- Programa: Generador de precios de la construcción. CYPE Ingenieros, S.A.
- Fecha: 17/05/2024
- Ámbito geográfico: Argentina
- Divisa: ARS
- Costes indirectos: 3 %
- Gastos generales: 13 %
- Beneficio industrial: 6 %
- IVA: 21 %

## F Fachadas y tabiques

### FD Defensas

#### FDB Balaustradas

**FDB020** Ud Pilastra.
Pilastra de piedra tosca para balaustrada de sección cuadrada de 25x25x70 cm, colocada en cerramientos y recibida con mortero de cemento y cal, confeccionado en obra, dosificación 1:1:7. Incluso remate en forma de obelisco de 30x30x42 cm, replanteo, nivelación, rejuntado y limpieza.
Incluye: Limpieza y preparación del borde de apoyo. Replanteo, presentación y montaje en seco de las piezas. Colocación de las piezas de remate. Rejuntado y perfilado de juntas con mortero de cemento.
Criterio de cómputo de proyecto: Número de unidades previstas, según documentación gráfica de Proyecto.
Criterio de cómputo de obra: Se medirá el número de unidades realmente ejecutadas según especificaciones de Proyecto.

| Código | Ud | Descripción | Rendimiento | Precio | Importe |
|---|---|---|---|---|---|
| mt20bhp045a | Ud | Columna cuadrado de piedra tosca para balaustrada, 25x25x70 cm, incluso base. (material) | 1 | 335.58 | 335.580 |
| mt20bhp065cd | Ud | Remate obelisco de piedra tosca para pilastra de balaustrada, 30x30x42 cm. (material) | 1 | 112.69 | 112.690 |
| mt08aaa010a | m³ | Agua. (material) | 0.006 | 19.03 | 0.114 |
| mt01arg005a | t | Arena de cantera, para mortero preparado en obra. (material) | 0.002 | 221.35 | 0.443 |
| mt08cem041g | kg | Cemento blanco en sacos. (material) | 0.25 | 3.05 | 0.763 |
| mt08cal011a | kg | Cal aérea hidratada, con un contenido total de óxido de calcio y óxido de magnesio mayor o igual al 90%, en sacos. (material) | 0.25 | 5.54 | 1.385 |
| mq06hor010 | h | Hormigonera eléctrica con una capacidad de amasado de 160 l. (maquinaria) | 0.006 | 886.15 | 5.317 |
| mo020 | h | Oficial albañil especializado en trabajos de mampostería. (mano de obra) | 0.249 | 11912.66 | 2966.252 |
| mo113 | h | Ayudante de albañil especializado en trabajos de mampostería. (mano de obra) | 0.259 | 8579.62 | 2222.122 |
| % | % | Herramientas | 2 % | 5644.666 | 112.893 |
|  |  | Costes directos |  |  | 5757.559 |

Residuos:
- colocación: mt20bhp045a Columna cuadrado de piedra tosca para balaustrada, 25x25x70 cm, incluso base; factor de residuo 0.0154
- colocación: mt20bhp065cd Remate obelisco de piedra tosca para pilastra de balaustrada, 30x30x42 cm; factor de residuo 0.0154
- colocación: mt01arg005a Arena de cantera, para mortero preparado en obra; factor de residuo 0.00501329
- colocación: mt08cem041g Cemento blanco en sacos; factor de residuo 0.0063
- colocación: mt08cal011a Cal aérea hidratada, con un contenido total de óxido de calcio y óxido de magnesio mayor o igual al 90%, en sacos; factor de residuo 0.042

## Recursos

**mt20bhp045a** Ud Columna cuadrado de piedra tosca para balaustrada, 25x25x70 cm, incluso base
Datos técnicos: Coste energético 76.590 MJ; Emisión de CO2 2.760 kg; Código LER 01 04 13; Masa del elemento 34.5 kg; Volumen 0.023 m3

**mt20bhp065cd** Ud Remate obelisco de piedra tosca para pilastra de balaustrada, 30x30x42 cm
Datos técnicos: Coste energético 104.673 MJ; Emisión de CO2 3.772 kg; Código LER 01 04 13; Masa del elemento 47.15 kg; Volumen 0.031433 m3

**mt08aaa010a** m³ Agua
Datos técnicos: Coste energético 60.000 MJ; Emisión de CO2 30.000 kg

**mt01arg005a** t Arena de cantera, para mortero preparado en obra
Datos técnicos: Coste energético 75.000 MJ; Emisión de CO2 4.000 kg; Código LER 01 04 08; Masa del elemento 1000 kg; Volumen 0.666667 m3

**mt08cem041g** kg Cemento blanco en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08cal011a** kg Cal aérea hidratada, con un contenido total de óxido de calcio y óxido de magnesio mayor o igual al 90%, en sacos
Datos técnicos: Coste energético 5.019 MJ; Emisión de CO2 0.227 kg; Código LER 17 09 04; Masa del elemento 1 kg; Volumen 0.000667 m3
Residuos:
- embalaje: re150101 Envases de papel y cartón; rendimiento 0.009 kg
- embalaje: re170203 Plástico; rendimiento 0.002 kg
