# Refuerzo de mampostería de ladrillo cerámico visto, con entramado de perfiles metálicos

- Propiedad del archivo: CYPE Ingenieros S.A.
- Formato: FIEBDC-3/2016
- Programa: Generador de precios de la construcción. CYPE Ingenieros, S.A.
- Fecha: 17/05/2024
- Ámbito geográfico: Argentina
- Divisa: ARS
- Costes indirectos: 3 %
- Gastos generales: 13 %
- Beneficio industrial: 6 %
- IVA: 21 %

## F Fachadas y tabiques

### FF Mampostería no estructural

#### FFY Reconstrucciones, reparaciones y refuerzos

**FFY041** m² Refuerzo de mampostería de ladrillo cerámico visto, con entramado de perfiles metálicos.
Refuerzo de la cara interior de mampostería de ladrillo cerámico visto, mediante entramado de acero laminado A 36, en pieza simple de perfiles laminados en caliente, acabado con imprimación antioxidante y fijado a las losas y a la mampostería con tarugos de expansión (5 ud/m²), cuantía de acero 10 kg/m².
Criterio de valoración económica: El precio incluye los cortes y los despuntes.
Incluye: Limpieza y preparación del plano de apoyo. Replanteo y marcado de los ejes. Colocación y fijación provisional del elemento. Nivelación y aplomado. Colocación del elemento con soldadura. Fijación del entramado a la mampostería y a la losa mediante tarugos de expansión.
Criterio de cómputo de proyecto: Superficie medida según documentación gráfica de Proyecto.
Criterio de cómputo de obra: Se medirá la superficie realmente ejecutada según especificaciones de Proyecto.

| Código | Ud | Descripción | Rendimiento | Precio | Importe |
|---|---|---|---|---|---|
| mt07aaa012 | Ud | Tarugo de expansión M6, FISCHER FNA II 6X30/5". (material) | 5 | 5.96 | 29.800 |
| mt07ala002ca | kg | Acero laminado A 36, en pieza simple de perfiles laminados en caliente, según ASTM A 36, acabado con imprimación antioxidante, conformando elementos de anclaje, trabajado en taller, para fijar en obra mecánicamente con tarugos de expansión, de aplicación en refuerzos estructurales. (material) | 10 | 18.45 | 184.500 |
| mq08sol020 | h | Equipo y elementos auxiliares para soldadura eléctrica. (maquinaria) | 0.58 | 879.47 | 510.093 |
| mo019 | h | Oficial soldador. (mano de obra) | 0.621 | 12068.76 | 7494.700 |
| mo094 | h | Medio oficial montador de estructura metálica. (mano de obra) | 0.869 | 9260.87 | 8047.696 |
| % | % | Herramientas | 2 % | 16266.789 | 325.336 |
|  |  | Costes directos |  |  | 16592.125 |

Residuos:
- colocación: mt07aaa012 Tarugo de expansión M6, FISCHER FNA II 6X30/5"; factor de residuo 0.00364706
- colocación: mt07ala002ca; factor de residuo 0.005445

## Recursos

**mt07aaa012** Ud Tarugo de expansión M6, FISCHER FNA II 6X30/5"
Datos técnicos: Coste energético 0.455 MJ; Emisión de CO2 0.046 kg; Código LER 17 04 05; Masa del elemento 0.017 kg; Volumen 0.000008 m3
Residuos:
- embalaje: re150101 Envases de papel y cartón. (componente de residuo); rendimiento 0.001 kg; Código LER 15 01 01; Masa del elemento 1 kg; Volumen 0.001333 m3

**mt07ala002ca** kg Acero laminado A 36
Datos técnicos: Coste energético 9.830 MJ; Emisión de CO2 0.510 kg; Código LER 17 04 05; Masa del elemento 1 kg; Volumen 0.000476 m3
