# Fachada ligera de placas. Sistema Aquapanel Outdoor "KNAUF"

- Propiedad del archivo: CYPE Ingenieros S.A.
- Formato: FIEBDC-3/2016
- Programa: Generador de precios de la construcción. CYPE Ingenieros, S.A.
- Fecha: 08/10/2024
- Ámbito geográfico: Argentina
- Divisa: ARS
- Costes indirectos: 3 %
- Gastos generales: 13 %
- Beneficio industrial: 6 %
- IVA: 21 %

## F Fachadas y tabiques

### FL Fachadas ligeras

#### FLY Sistemas de fachada ligera

**FLY010** m² Fachada ligera de placas. Sistema Aquapanel Outdoor "KNAUF".
Fachada ligera de placas. Sistema Aquapanel Outdoor WM311C.es "KNAUF" con DAU nº 09/052 F, formado por: ESTRUCTURA EXTERIOR: estructura metálica de acero Z4 (Z450) galvanizado especial de canales horizontales de 100/40/0,7 mm GRC 0,70 y montantes verticales de 100/50/1 mm GRC 1 con una modulación de 400 mm y disposición normal "N"; AISLAMIENTO EXTERIOR: panel rígido de lana mineral, no revestido de doble densidad, de 90 mm de espesor, resistencia térmica 2,6 m²K/W, conductividad térmica 0,034 W/(mK), colocado entre los montantes de la estructura portante; PLACA EXTERIOR: placa de cemento Portland Aquapanel Outdoor "KNAUF" de 12,5x1200x2400 mm, revestida con una capa de fibra de vidrio embebida en ambas caras; ESTRUCTURA INTERIOR: estructura metálica de acero galvanizado de canales horizontales de 48/30 y montantes verticales de 48/35 con una modulación de 400 mm y disposición normal "N"; AISLAMIENTO INTERIOR: panel semirrígido de lana mineral, de 40 mm de espesor, resistencia térmica 1,2 m²K/W, conductividad térmica 0,033 W/(mK), colocado entre los montantes de la estructura portante; PLACAS INTERIORES: dos placas de yeso laminado (una placa Standard (A) de 12,5 mm de espesor y una placa Standard + Aluminio (BV) de 15 mm de espesor); IMPERMEABILIZACIÓN: lámina altamente transpirable, impermeable al agua de lluvia, Tyvek StuccoWrap, fijada a los montantes de la estructura metálica por la cara exterior; REVESTIMIENTO EXTERIOR: capa base de mortero Aquapanel Outdoor armado con malla de fibra de vidrio Aquapanel Outdoor y capa de acabado de mortero GRC acabado pétreo, sobre imprimación Fondo Pétreo GRC. Incluso banda acústica, tornillería para la fijación de las placas, fijaciones para el anclaje de los perfiles, pasta de agarre Perlfix, para el sellado de encuentros perimetrales, pasta Jointfiller 24H "KNAUF" y cinta "KNAUF", para el tratamiento de juntas entre placas interiores, mortero Aquapanel Outdoor "KNAUF" y cinta Aquapanel "KNAUF", para el tratamiento de juntas entre placas exteriores, perfil de PVC con malla de fibra de vidrio antiálcalis, "KNAUF", para remate de dinteles, y cinta adhesiva de doble cara para la fijación de la lámina altamente transpirable.
Criterio de valoración económica: El precio incluye la resolución de huecos de fachada.
Incluye: Replanteo de la estructura metálica en suelo y techo. Nivelación y limpieza de la base. Colocación de la banda acústica. Fijación de la estructura metálica exterior. Corte y preparación del aislamiento a colocar entre los montantes. Paso de instalaciones. Colocación del aislamiento exterior. Fijación de la estructura metálica interior. Colocación del aislamiento interior. Colocación y atornillado a la estructura de las placas interiores. Tratamiento de juntas entre placas interiores. Colocación, aplomado y nivelación de marcos. Colocación de la impermeabilización. Colocación y atornillado a la estructura de las placas exteriores. Tratamiento de juntas entre placas exteriores. Realización de todos los trabajos necesarios para la resolución de los huecos. Colocación del perfil para remate de dinteles. Extendido de la capa de mortero base y colocación de la malla. Aplicación de la capa de imprimación. Aplicación de la capa de mortero. Resolución de puntos singulares.
Criterio de cómputo de proyecto: Superficie medida según documentación gráfica de Proyecto, sin duplicar esquinas ni encuentros, deduciendo los huecos de superficie mayor de 3 m².
Criterio de cómputo de obra: Se medirá la superficie realmente ejecutada según especificaciones de Proyecto, sin duplicar esquinas ni encuentros, deduciendo los huecos de superficie mayor de 3 m².

| Código | Ud | Descripción | Rendimiento | Precio | Importe |
|---|---|---|---|---|---|
| mt12pck020d | m | Banda acústica de dilatación, autoadhesiva, de espuma de poliuretano de celdas cerradas "KNAUF", de 3,2 mm de espesor y 95 mm de ancho, resistencia térmica 0,10 m²K/W, conductividad térmica 0,032 W/(mK). (material) | 1.2 | 7.18 | 8.616 |
| mt12pak020c | m | Canal 100/40/0,7 mm GRC 0,7 "KNAUF" de acero Z4 (Z450) galvanizado especial, para sistema Aquapanel Outdoor. (material) | 0.7 | 61 | 42.700 |
| mt12pak030ib | m | Montante 100/50/1 mm GRC 1 "KNAUF" de acero Z4 (Z450) galvanizado especial, para sistema Aquapanel Outdoor. (material) | 2.75 | 98.35 | 270.463 |
| mt16lra020ahm | m² | Panel rígido de lana mineral, no revestido de doble densidad, de 90 mm de espesor, resistencia térmica 2,6 m²K/W, conductividad térmica 0,034 W/(mK), impermeable al agua de lluvia, Euroclase A1 de reacción al fuego, capacidad de absorción de agua a corto plazo <=1 kg/m² y factor de resistencia a la difusión del vapor de agua 1,3. (material) | 1.05 | 33842.18 | 35534.289 |
| mt15mkv010 | m² | Lámina altamente transpirable impermeable al agua de lluvia, de polietileno tejido no hilado, Tyvek StuccoWrap "KNAUF", de 0,22 mm de espesor y 82 g/m², de 0,03 m de espesor de aire equivalente frente a la difusión de vapor de agua, (Euroclase E de reacción al fuego), para colocar en sistemas de cerramientos y revestimientos de fachadas Aquapanel, suministrada en rollos de 1,50x75 m. (material) | 1.1 | 5221.39 | 5743.529 |
| mt12pak010n | m² | Placa de cemento Portland Aquapanel Outdoor "KNAUF" de 12,5x1200x2400 mm, revestida con una capa de fibra de vidrio embebida en ambas caras. (material) | 1 | 314.75 | 314.750 |
| mt12pak040v | Ud | Tornillo autoperforante Aquapanel Maxi TB "KNAUF" 4,2x25. (material) | 20 | 0.22 | 4.400 |
| mt12psg220 | Ud | Fijación compuesta por tarugo y tornillo 5x27. (material) | 3.2 | 1.02 | 3.264 |
| mt12pck020b | m | Banda acústica de dilatación, autoadhesiva, de espuma de poliuretano de celdas cerradas "KNAUF", de 3,2 mm de espesor y 50 mm de ancho, resistencia térmica 0,10 m²K/W, conductividad térmica 0,032 W/(mK). (material) | 1.2 | 3.88 | 4.656 |
| mt12pfk020b | m | Canal 48/30 "KNAUF" de acero galvanizado. (material) | 0.7 | 21.27 | 14.889 |
| mt12pfk010b | m | Montante 48/35 "KNAUF" de acero galvanizado. (material) | 2.75 | 25.69 | 70.648 |
| mt16lra020ebm | m² | Panel semirrígido de lana mineral, de 40 mm de espesor, resistencia térmica 1,2 m²K/W, conductividad térmica 0,033 W/(mK), Euroclase A1 de reacción al fuego, capacidad de absorción de agua a corto plazo <=1 kg/m² y factor de resistencia a la difusión del vapor de agua 1,3. (material) | 1.05 | 12357.84 | 12975.732 |
| mt12ppk010aa | m² | Placa de yeso laminado A / - 1200 / longitud / 12,5 / con los bordes longitudinales afinados, Standard "KNAUF"; Euroclase A2-s1, d0 de reacción al fuego. (material) | 1 | 65.09 | 65.090 |
| mt12ppk010db | m² | Placa de yeso laminado BV / - 1200 / longitud / 15 / con los bordes longitudinales afinados, Standard + Aluminio "KNAUF"; Euroclase A2-s1, d0 de reacción al fuego. (material) | 1 | 154.14 | 154.140 |
| mt12ptk010cc | Ud | Tornillo autoperforante TN "KNAUF" 3,5x25. (material) | 9 | 0.14 | 1.260 |
| mt12ptk010cf | Ud | Tornillo autoperforante TN "KNAUF" 3,5x45. (material) | 18 | 0.23 | 4.140 |
| mt12pik015d | kg | Pasta de agarre Perlfix "KNAUF", de fraguado rápido (30 minutos), Euroclase A1 de reacción al fuego, rango de temperatura de trabajo de 5 a 30°C, para aplicación manual. (material) | 0.1 | 7.06 | 0.706 |
| mt12pik010e | kg | Pasta de juntas Jointfiller 24H "KNAUF", Euroclase A2-s1, d0 de reacción al fuego, rango de temperatura de trabajo de 5 a 30°C, para aplicación manual con cinta de juntas. (material) | 0.5 | 14.65 | 7.325 |
| mt12pck010a | m | Cinta microperforada de papel "KNAUF" de 50 mm de ancho. (material) | 1.6 | 0.7 | 1.120 |
| mt12pak060g | kg | Mortero de juntas Aquapanel Outdoor "KNAUF", color gris. (material) | 0.6 | 31.26 | 18.756 |
| mt12pak050d | m | Cinta de juntas Aquapanel "KNAUF". (material) | 2.1 | 5.86 | 12.306 |
| mt12pak085d | l | Imprimación incolora al siloxano GRC "KNAUF". (material) | 0.2 | 53.18 | 10.636 |
| mt12pak090g | kg | Mortero Aquapanel Outdoor "KNAUF", color blanco. (material) | 2.5 | 20.6 | 51.500 |
| mt12pak100g | m² | Malla de fibra de vidrio Aquapanel Outdoor "KNAUF", color blanco. (material) | 1.1 | 25.4 | 27.940 |
| mt12pak120 | kg | Imprimación a base de copolímeros acrílicos modificados Fondo Pétreo GRC "KNAUF", color a elegir, para mortero de acabado pétreo. (material) | 0.14 | 50.24 | 7.034 |
| mt12pak130 | kg | Mortero GRC "KNAUF", a base de copolímeros acrílicos modificados con siloxano, acabado pétreo, color a elegir. (material) | 2.5 | 55.85 | 139.625 |
| mt28fvk030 | m | Perfil de PVC con malla de fibra de vidrio antiálcalis, "KNAUF", para remate de dinteles, suministrado en barras de 2,5 m de longitud. (material) | 0.17 | 13.08 | 2.224 |
| mt15pdw100a | m | Cinta adhesiva de doble cara, con adhesivo acrílico, de 50 mm de ancho, con resistencia a los rayos UV, rango de temperatura de trabajo de -20 a 100°C, suministrada en rollos de 50 m de longitud. (material) | 1.1 | 1296.7 | 1426.370 |
| mo052 | h | Oficial montador de sistemas de fachadas prefabricadas. (mano de obra) | 0.802 | 33423.53 | 26805.671 |
| mo099 | h | Medio oficial montador de sistemas de fachadas prefabricadas. (mano de obra) | 0.802 | 24314.72 | 19500.405 |
| % | % | Herramientas | 2 % | 103224.184 | 2064.484 |
|  |  | Costes directos |  |  | 105288.668 |

Residuos:
- colocación: mt12pck020d; factor de residuo 0.06
- colocación: mt12pak020c Canal 100/40/0,7 mm GRC 0,7 "KNAUF" de acero Z4 (Z450) galvanizado especial, para sistema Aquapanel Outdoor; factor de residuo 0.00859524
- colocación: mt12pak030ib Montante 100/50/1 mm GRC 1 "KNAUF" de acero Z4 (Z450) galvanizado especial, para sistema Aquapanel Outdoor; factor de residuo 0.0053
- colocación: mt16lra020ahm; factor de residuo 0.024
- colocación: mt15mkv010; factor de residuo 0.06
- colocación: mt12pak010n; factor de residuo 0.0248
- colocación: mt12pak040v Tornillo autoperforante Aquapanel Maxi TB "KNAUF" 4,2x25; factor de residuo 0.00533333
- colocación: mt12pck020b; factor de residuo 0.06
- colocación: mt12pfk020b Canal 48/30 "KNAUF" de acero galvanizado; factor de residuo 0.0186017
- colocación: mt12pfk010b Montante 48/35 "KNAUF" de acero galvanizado; factor de residuo 0.0174897
- colocación: mt16lra020ebm; factor de residuo 0.0455629
- colocación: mt12ppk010aa; factor de residuo 0.018
- colocación: mt12ppk010db; factor de residuo 0.018
- colocación: mt12ptk010cc Tornillo autoperforante TN "KNAUF" 3,5x25; factor de residuo 0.00533333
- colocación: mt12ptk010cf Tornillo autoperforante TN "KNAUF" 3,5x45; factor de residuo 0.00521739
- colocación: mt12pik015d; factor de residuo 0.03
- colocación: mt12pik010e; factor de residuo 0.03
- colocación: mt12pck010a Cinta microperforada de papel "KNAUF" de 50 mm de ancho; factor de residuo 0.0440299
- colocación: mt12pak060g Mortero de juntas Aquapanel Outdoor "KNAUF", color gris; factor de residuo 0.07
- colocación: mt12pak050d Cinta de juntas Aquapanel "KNAUF"; factor de residuo 0.055
- colocación: mt12pak085d Imprimación incolora al siloxano GRC "KNAUF"; factor de residuo 0.06
- colocación: mt12pak090g Mortero Aquapanel Outdoor "KNAUF", color blanco; factor de residuo 0.067314
- colocación: mt12pak100g Malla de fibra de vidrio Aquapanel Outdoor "KNAUF", color blanco; factor de residuo 0.055
- colocación: mt12pak120; factor de residuo 0.047049
- colocación: mt12pak130 Mortero GRC "KNAUF", a base de copolímeros acrílicos modificados con siloxano, acabado pétreo, color a elegir; factor de residuo 0.052542
- colocación: mt28fvk030; factor de residuo 0.048

## Recursos

**mt12pck020d** m Banda acústica de dilatación
Datos técnicos: Coste energético 3.168 MJ; Emisión de CO2 0.154 kg; Código LER 17 06 04; Masa del elemento 0.0213 kg; Volumen 0.000036 m3
Residuos:
- embalaje: re170203 Plástico. (componente de residuo); rendimiento 0.001 kg; Código LER 17 02 03; Masa del elemento 1 kg; Volumen 0.001667 m3

**mt12pak020c** m Canal 100/40/0,7 mm GRC 0,7 "KNAUF" de acero Z4 (Z450) galvanizado especial, para sistema Aquapanel Outdoor
Datos técnicos: Coste energético 112.071 MJ; Emisión de CO2 3.437 kg; Código LER 17 04 05; Masa del elemento 0.84 kg; Volumen 0.0004 m3
Residuos:
- embalaje: re170203 Plástico; rendimiento 0.007 kg

**mt12pak030ib** m Montante 100/50/1 mm GRC 1 "KNAUF" de acero Z4 (Z450) galvanizado especial, para sistema Aquapanel Outdoor
Datos técnicos: Coste energético 232.790 MJ; Emisión de CO2 7.126 kg; Código LER 17 04 05; Masa del elemento 1.75 kg; Volumen 0.000833 m3
Residuos:
- embalaje: re170203 Plástico; rendimiento 0.008 kg

**mt16lra020ahm** m² Panel rígido de lana mineral
Datos técnicos: Coste energético 211.338 MJ; Emisión de CO2 5.564 kg; Código LER 17 06 04; Masa del elemento 3.6 kg; Volumen 0.006 m3
Residuos:
- embalaje: re170203 Plástico; rendimiento 0.034 kg

**mt15mkv010** m² Lámina altamente transpirable impermeable al agua de lluvia
Datos técnicos: Coste energético 13.562 MJ; Emisión de CO2 0.514 kg; Código LER 17 06 04; Masa del elemento 0.082 kg; Volumen 0.000137 m3
Residuos:
- embalaje: re170203 Plástico; rendimiento 0.024 kg

**mt12pak010n** m² Placa de cemento Portland Aquapanel Outdoor "KNAUF" de 12,5x1200x2400 mm
Datos técnicos: Coste energético 0.875 MJ; Emisión de CO2 2.457 kg; Código LER 17 01 01; Masa del elemento 16.25 kg; Volumen 0.010833 m3
Residuos:
- embalaje: re170203 Plástico; rendimiento 0.004 kg

**mt12pak040v** Ud Tornillo autoperforante Aquapanel Maxi TB "KNAUF" 4,2x25
Datos técnicos: Coste energético 0.015 MJ; Emisión de CO2 0.002 kg; Código LER 17 04 05; Masa del elemento 0.0015 kg
Residuos:
- embalaje: re150101 Envases de papel y cartón. (componente de residuo); rendimiento 0.001 kg; Código LER 15 01 01; Masa del elemento 1 kg; Volumen 0.001333 m3

**mt12pck020b** m Banda acústica de dilatación
Datos técnicos: Coste energético 1.712 MJ; Emisión de CO2 0.083 kg; Código LER 17 06 04; Masa del elemento 0.0112 kg; Volumen 0.000019 m3
Residuos:
- embalaje: re170203 Plástico; rendimiento 0.001 kg

**mt12pfk020b** m Canal 48/30 "KNAUF" de acero galvanizado
Datos técnicos: Coste energético 77.385 MJ; Emisión de CO2 2.373 kg; Código LER 17 04 05; Masa del elemento 0.58 kg; Volumen 0.000276 m3
Residuos:
- embalaje: re170203 Plástico; rendimiento 0.005 kg

**mt12pfk010b** m Montante 48/35 "KNAUF" de acero galvanizado
Datos técnicos: Coste energético 77.409 MJ; Emisión de CO2 2.374 kg; Código LER 17 04 05; Masa del elemento 0.58 kg; Volumen 0.000276 m3
Residuos:
- embalaje: re170203 Plástico; rendimiento 0.005 kg

**mt16lra020ebm** m² Panel semirrígido de lana mineral
Datos técnicos: Coste energético 164.235 MJ; Emisión de CO2 4.320 kg; Código LER 17 06 04; Masa del elemento 2.8 kg; Volumen 0.004667 m3
Residuos:
- embalaje: re170203 Plástico; rendimiento 0.025 kg

**mt12ppk010aa** m² Placa de yeso laminado A / - 1200 / longitud / 12,5 / con los bordes longitudinales afinados
Datos técnicos: Coste energético 27.495 MJ; Emisión de CO2 1.302 kg; Código LER 17 08 02; Masa del elemento 8.02 kg; Volumen 0.00802 m3
Residuos:
- embalaje: re170203 Plástico; rendimiento 0.004 kg

**mt12ppk010db** m² Placa de yeso laminado BV / - 1200 / longitud / 15 / con los bordes longitudinales afinados
Datos técnicos: Coste energético 32.196 MJ; Emisión de CO2 1.587 kg; Código LER 17 08 02; Masa del elemento 11.2 kg; Volumen 0.0112 m3
Residuos:
- embalaje: re170203 Plástico; rendimiento 0.004 kg

**mt12ptk010cc** Ud Tornillo autoperforante TN "KNAUF" 3,5x25
Datos técnicos: Coste energético 0.015 MJ; Emisión de CO2 0.002 kg; Código LER 17 04 05; Masa del elemento 0.0015 kg
Residuos:
- embalaje: re150101 Envases de papel y cartón; rendimiento 0.001 kg

**mt12ptk010cf** Ud Tornillo autoperforante TN "KNAUF" 3,5x45
Datos técnicos: Coste energético 0.023 MJ; Emisión de CO2 0.002 kg; Código LER 17 04 05; Masa del elemento 0.0023 kg; Volumen 0.000001 m3
Residuos:
- embalaje: re150101 Envases de papel y cartón; rendimiento 0.001 kg

**mt12pik015d** kg Pasta de agarre Perlfix "KNAUF"
Datos técnicos: Coste energético 5.138 MJ; Emisión de CO2 0.246 kg; Código LER 17 08 02; Masa del elemento 1 kg; Volumen 0.001 m3
Residuos:
- embalaje: re170203 Plástico; rendimiento 0.02 kg

**mt12pik010e** kg Pasta de juntas Jointfiller 24H "KNAUF"
Datos técnicos: Coste energético 12.798 MJ; Emisión de CO2 0.436 kg; Código LER 17 08 02; Masa del elemento 1 kg; Volumen 0.001 m3
Residuos:
- embalaje: re170203 Plástico; rendimiento 0.02 kg

**mt12pck010a** m Cinta microperforada de papel "KNAUF" de 50 mm de ancho
Datos técnicos: Coste energético 0.004 MJ; Emisión de CO2 0.006 kg; Código LER 20 01 01; Masa del elemento 0.0067 kg; Volumen 0.000009 m3

**mt12pak060g** kg Mortero de juntas Aquapanel Outdoor "KNAUF", color gris
Datos técnicos: Coste energético 7.725 MJ; Emisión de CO2 0.576 kg; Código LER 17 09 04; Masa del elemento 1 kg; Volumen 0.000667 m3
Residuos:
- embalaje: re150101 Envases de papel y cartón; rendimiento 0.02 kg
- embalaje: re170201 Madera. (componente de residuo); rendimiento 0.005 kg; Código LER 17 02 01; Masa del elemento 1 kg; Volumen 0.000909 m3
- embalaje: re170203 Plástico; rendimiento 0.008 kg

**mt12pak050d** m Cinta de juntas Aquapanel "KNAUF"
Datos técnicos: Coste energético 1.215 MJ; Emisión de CO2 0.060 kg; Código LER 17 02 03; Masa del elemento 0.016 kg; Volumen 0.000027 m3
Residuos:
- embalaje: re170203 Plástico; rendimiento 0.001 kg

**mt12pak085d** l Imprimación incolora al siloxano GRC "KNAUF"
Datos técnicos: Coste energético 157.543 MJ; Emisión de CO2 6.493 kg; Código LER 17 09 04; Masa del elemento 1.05 kg; Volumen 0.0007 m3
Residuos:
- embalaje: re150104 Envases metálicos. (componente de residuo); rendimiento 0.042 kg; Código LER 15 01 04; Masa del elemento 1 kg; Volumen 0.001667 m3

**mt12pak090g** kg Mortero Aquapanel Outdoor "KNAUF", color blanco
Datos técnicos: Coste energético 2.251 MJ; Emisión de CO2 0.184 kg; Código LER 17 09 04; Masa del elemento 1 kg; Volumen 0.000667 m3
Residuos:
- embalaje: re170203 Plástico; rendimiento 0.003 kg

**mt12pak100g** m² Malla de fibra de vidrio Aquapanel Outdoor "KNAUF", color blanco
Datos técnicos: Coste energético 18.046 MJ; Emisión de CO2 0.887 kg; Código LER 17 02 03; Masa del elemento 0.225 kg; Volumen 0.000375 m3
Residuos:
- embalaje: re170203 Plástico; rendimiento 0.024 kg

**mt12pak120** kg Imprimación a base de copolímeros acrílicos modificados Fondo Pétreo GRC "KNAUF"
Datos técnicos: Coste energético 75.527 MJ; Emisión de CO2 2.872 kg; Código LER 17 09 04; Masa del elemento 1 kg; Volumen 0.000667 m3
Residuos:
- embalaje: re170203 Plástico; rendimiento 0.003 kg

**mt12pak130** kg Mortero GRC "KNAUF", a base de copolímeros acrílicos modificados con siloxano, acabado pétreo, color a elegir
Datos técnicos: Coste energético 2.251 MJ; Emisión de CO2 0.184 kg; Código LER 17 09 04; Masa del elemento 1 kg; Volumen 0.000667 m3
Residuos:
- embalaje: re170203 Plástico; rendimiento 0.003 kg

**mt28fvk030** m Perfil de PVC con malla de fibra de vidrio antiálcalis
Datos técnicos: Coste energético 11.900 MJ; Emisión de CO2 0.855 kg; Código LER 17 02 03; Masa del elemento 0.2 kg; Volumen 0.000333 m3
Residuos:
- embalaje: re170203 Plástico; rendimiento 0.005 kg
