# Limpieza de graffitis en fachadas, con decapantes

- Propiedad del archivo: CYPE Ingenieros S.A.
- Formato: FIEBDC-3/2016
- Programa: Generador de precios de la construcción. CYPE Ingenieros, S.A.
- Fecha: 17/05/2024
- Ámbito geográfico: Argentina
- Divisa: ARS
- Costes indirectos: 3 %
- Gastos generales: 13 %
- Beneficio industrial: 6 %
- IVA: 21 %

## F Fachadas y tabiques

### FZ Limpieza y tratamientos superficiales

#### FZD Limpiezas específicas

**FZD010** m² Limpieza de graffitis en fachadas, con decapantes.
Limpieza de graffitis realizados en fachada de mampostería de ladrillos cerámicos vistos en estado de conservación regular, mediante la aplicación de un producto decapante con brocha, dejando actuar unos minutos y posterior aclarado de la superficie con chorro de agua caliente a presión, aplicando el tratamiento por franjas horizontales completas, con vuelos, cornisas y salientes. Incluso pruebas previas necesarias para ajustar los parámetros de la limpieza y evitar daños en los materiales, transporte, montaje y desmontaje de equipo; acopio, retirada y carga de restos generados sobre camión o contenedor; considerando un grado de complejidad medio.
Incluye: Montaje y preparación del equipo. Realización de pruebas para ajuste de los parámetros de limpieza. Aplicación con brocha del decapante. Aplicación mecánica del chorro de agua. Desmontaje del equipo. Limpieza de la superficie soporte. Retirada y acopio del material proyectado y los restos generados. Carga del material proyectado y los restos generados sobre camión o contenedor.
Criterio de cómputo de proyecto: Superficie medida según documentación gráfica de Proyecto.
Criterio de cómputo de obra: Se medirá la superficie realmente ejecutada según especificaciones de Proyecto.

| Código | Ud | Descripción | Rendimiento | Precio | Importe |
|---|---|---|---|---|---|
| mt08lim030a | l | Decapante limpiador de graffitis. (material) | 0.44 | 581.22 | 255.737 |
| mt08aaa010a | m³ | Agua. (material) | 0.011 | 19.03 | 0.209 |
| mq08lch020a | h | Equipo de chorro de agua a presión. (maquinaria) | 0.128 | 1481.54 | 189.637 |
| mo020 | h | Oficial albañil especializado en trabajos de mampostería. (mano de obra) | 0.558 | 11912.66 | 6647.264 |
| mo112 | h | Ayudante general de construcción. (mano de obra) | 0.279 | 8719.99 | 2432.877 |
| % | % | Herramientas | 2 % | 9525.724 | 190.514 |
|  |  | Costes directos |  |  | 9716.238 |

Residuos:
- colocación: mt08lim030a Decapante limpiador de graffitis; factor de residuo 0.0275

## Recursos

**mt08lim030a** l Decapante limpiador de graffitis
Datos técnicos: Coste energético 106.560 MJ; Emisión de CO2 15.717 kg; Código LER 08 01 21; Masa del elemento 1.06 kg; Volumen 0.001178 m3
Residuos:
- embalaje: re150104 Envases metálicos. (componente de residuo); rendimiento 0.057 kg; Código LER 15 01 04; Masa del elemento 1 kg; Volumen 0.001667 m3

**mt08aaa010a** m³ Agua
Datos técnicos: Coste energético 60.000 MJ; Emisión de CO2 30.000 kg
