# Perfil de transición entre pavimentos a distinto nivel, de acero inoxidable

- Propiedad del archivo: CYPE Ingenieros S.A.
- Formato: FIEBDC-3/2016
- Programa: Generador de precios de la construcción. CYPE Ingenieros, S.A.
- Fecha: 17/05/2024
- Ámbito geográfico: Argentina
- Divisa: ARS
- Costes indirectos: 3 %
- Gastos generales: 13 %
- Beneficio industrial: 6 %
- IVA: 21 %

## H Remates y ayudas

### HD Perfiles decorativos

#### HDS Perfiles para juntas entre pavimentos

**HDS040** m Perfil de transición entre pavimentos a distinto nivel, de acero inoxidable.
Perfil de transición entre pavimentos a distinto nivel, de acero inoxidable AISI 304, con superficie lisa, de 35 mm de ancho para salvar desniveles entre 1 y 5 mm. COLOCACIÓN: con tornillos.
Incluye: Preparación de la superficie soporte. Replanteo. Corte y preparación. Colocación y fijación.
Criterio de cómputo de proyecto: Longitud medida según documentación gráfica de Proyecto. No se ha incrementado el cómputo por roturas y recortes, ya que en la descomposición se ha considerado un 5% más de piezas.
Criterio de cómputo de obra: Se medirá la longitud realmente ejecutada según especificaciones de Proyecto.

| Código | Ud | Descripción | Rendimiento | Precio | Importe |
|---|---|---|---|---|---|
| mt18jpc080a | m | Perfil de transición entre pavimentos a distinto nivel, de acero inoxidable AISI 304, con superficie lisa, de 35 mm de ancho para salvar desniveles entre 1 y 5 mm, con taladros para atornillar a la superficie soporte y tornillos. (material) | 1.05 | 51.85 | 54.443 |
| mo023 | h | Oficial colocador de pisos. (mano de obra) | 0.064 | 11912.66 | 762.410 |
| % | % | Herramientas | 2 % | 816.853 | 16.337 |
|  |  | Costes directos |  |  | 833.190 |

Residuos:
- colocación: mt18jpc080a; factor de residuo 0.0058303

## Recursos

**mt18jpc080a** m Perfil de transición entre pavimentos a distinto nivel
Datos técnicos: Coste energético 8.603 MJ; Emisión de CO2 1.192 kg; Código LER 17 04 05; Masa del elemento 0.165 kg; Volumen 0.000079 m3
Residuos:
- embalaje: re170203 Plástico. (componente de residuo); rendimiento 0.008 kg; Código LER 17 02 03; Masa del elemento 1 kg; Volumen 0.001667 m3
