# Recibido de bañera

- Propiedad del archivo: CYPE Ingenieros S.A.
- Formato: FIEBDC-3/2016
- Programa: Generador de precios de la construcción. CYPE Ingenieros, S.A.
- Fecha: 17/05/2024
- Ámbito geográfico: Argentina
- Divisa: ARS
- Costes indirectos: 3 %
- Gastos generales: 13 %
- Beneficio industrial: 6 %
- IVA: 21 %

## H Remates y ayudas

### HE Recibidos

#### HEA Artefactos sanitarios

**HEA020** Ud Recibido de bañera.
Recibido de bañera de longitud superior a 1 m y formación de faldón con ladrillo cerámico hueco sencillo, asentado con mortero de cemento, confeccionado en obra, dosificación 1:6.
Incluye: Replanteo. Apertura de rozas. Retacado con arena. Colocación y nivelación de la bañera. Ejecución del faldón. Protección con tablero aglomerado de madera. Limpieza y eliminación del material sobrante.
Criterio de cómputo de proyecto: Número de unidades previstas, según documentación gráfica de Proyecto.
Criterio de cómputo de obra: Se medirá el número de unidades realmente ejecutadas según especificaciones de Proyecto.

| Código | Ud | Descripción | Rendimiento | Precio | Importe |
|---|---|---|---|---|---|
| mt04lvc010a | Ud | Ladrillo cerámico hueco sencillo, para revestir, 24x11,5x4 cm, densidad 780 kg/m³. (material) | 30 | 2.7 | 81.000 |
| mt08aaa010a | m³ | Agua. (material) | 0.008 | 19.03 | 0.152 |
| mt01arg005a | t | Arena de cantera, para mortero preparado en obra. (material) | 0.026 | 221.35 | 5.755 |
| mt08cem000g | kg | Cemento gris en sacos. (material) | 3.975 | 3.65 | 14.509 |
| mt01ara010a | m³ | Arena con granulometría de 0 a 5 mm de diámetro, limpia. (material) | 0.2 | 175.85 | 35.170 |
| mq06hor010 | h | Hormigonera eléctrica con una capacidad de amasado de 160 l. (maquinaria) | 0.013 | 886.15 | 11.520 |
| mo020 | h | Oficial albañil especializado en trabajos de mampostería. (mano de obra) | 2.528 | 11912.66 | 30115.204 |
| mo113 | h | Ayudante de albañil especializado en trabajos de mampostería. (mano de obra) | 2.587 | 8579.62 | 22195.477 |
| % | % | Herramientas | 2 % | 52458.787 | 1049.176 |
|  |  | Costes directos |  |  | 53507.963 |

Residuos:
- colocación: mt04lvc010a Ladrillo cerámico hueco sencillo, para revestir, 24x11,5x4 cm, densidad 780 kg/m³; factor de residuo 0.0588
- colocación: mt01arg005a Arena de cantera, para mortero preparado en obra; factor de residuo 0.00501329
- colocación: mt08cem000g Cemento gris en sacos; factor de residuo 0.0063
- colocación: mt01ara010a Arena con granulometría de 0 a 5 mm de diámetro, limpia; factor de residuo 0.003

## Recursos

**mt04lvc010a** Ud Ladrillo cerámico hueco sencillo, para revestir, 24x11,5x4 cm, densidad 780 kg/m³
Datos técnicos: Coste energético 5.202 MJ; Emisión de CO2 0.344 kg; Código LER 17 01 02; Masa del elemento 1.46 kg; Volumen 0.001168 m3
Residuos:
- embalaje: re170201 Madera. (componente de residuo); rendimiento 0.006 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera; rendimiento 0.001 kg
- embalaje: re170203 Plástico; rendimiento 0.003 kg

**mt01ara010a** m³ Arena con granulometría de 0 a 5 mm de diámetro, limpia
Datos técnicos: Coste energético 146.250 MJ; Emisión de CO2 7.800 kg; Código LER 01 04 09; Masa del elemento 1950 kg; Volumen 1.21875 m3
