# Recibido de componentes para persiana enrollable

- Propiedad del archivo: CYPE Ingenieros S.A.
- Formato: FIEBDC-3/2016
- Programa: Generador de precios de la construcción. CYPE Ingenieros, S.A.
- Fecha: 17/05/2024
- Ámbito geográfico: Argentina
- Divisa: ARS
- Costes indirectos: 3 %
- Gastos generales: 13 %
- Beneficio industrial: 6 %
- IVA: 21 %

## H Remates y ayudas

### HE Recibidos

#### HEP Persianas y cierres

**HEP020** Ud Recibido de componentes para persiana enrollable.
Recibido de eje de PVC para persiana enrollable, con pasta de yeso B1.
Incluye: Replanteo. Nivelación y aplomado. Fijación del elemento.
Criterio de cómputo de proyecto: Número de unidades previstas, según documentación gráfica de Proyecto.
Criterio de cómputo de obra: Se medirá el número de unidades realmente ejecutadas según especificaciones de Proyecto.

| Código | Ud | Descripción | Rendimiento | Precio | Importe |
|---|---|---|---|---|---|
| mt09pye010b | m³ | Pasta de yeso de construcción B1. (material) | 0.012 | 1940.26 | 23.283 |
| mo020 | h | Oficial albañil especializado en trabajos de mampostería. (mano de obra) | 0.506 | 11912.66 | 6027.806 |
| mo113 | h | Ayudante de albañil especializado en trabajos de mampostería. (mano de obra) | 0.506 | 8579.62 | 4341.288 |
| % | % | Herramientas | 2 % | 10392.377 | 207.848 |
|  |  | Costes directos |  |  | 10600.225 |

Residuos:
- colocación: mt09pye010b Pasta de yeso de construcción B1; factor de residuo 0.015

## Recursos

**mt09pye010b** m³ Pasta de yeso de construcción B1
Datos técnicos: Coste energético 3829.241 MJ; Emisión de CO2 183.696 kg; Código LER 17 08 02; Masa del elemento 1150 kg; Volumen 1.15 m3
Residuos:
- embalaje: re150101 Envases de papel y cartón. (componente de residuo); rendimiento 9 kg; Código LER 15 01 01; Masa del elemento 1 kg; Volumen 0.001333 m3
- embalaje: re170201 Madera. (componente de residuo); rendimiento 0.421 kg; Código LER 17 02 01; Masa del elemento 1 kg; Volumen 0.000909 m3
- embalaje: re170203 Plástico. (componente de residuo); rendimiento 0.9 kg; Código LER 17 02 03; Masa del elemento 1 kg; Volumen 0.001667 m3
