# Repartidor

- Propiedad del archivo: CYPE Ingenieros S.A.
- Formato: FIEBDC-3/2016
- Programa: Generador de precios de la construcción. CYPE Ingenieros, S.A.
- Fecha: 17/05/2024
- Ámbito geográfico: Argentina
- Divisa: ARS
- Costes indirectos: 3 %
- Gastos generales: 13 %
- Beneficio industrial: 6 %
- IVA: 21 %

## I Instalaciones

### IA Audiovisuales

#### IAA Red de cables coaxiales

**IAA115** Ud Repartidor.
Repartidor de 5-1000 MHz de 2 salidas, de 5 dB de pérdidas de inserción.
Incluye: Colocación. Conexionado y comprobación de su correcto funcionamiento.
Criterio de cómputo de proyecto: Número de unidades previstas, según documentación gráfica de Proyecto.
Criterio de cómputo de obra: Se medirá el número de unidades realmente ejecutadas según especificaciones de Proyecto.

| Código | Ud | Descripción | Rendimiento | Precio | Importe |
|---|---|---|---|---|---|
| mt40irt023a | Ud | Repartidor de 5-1000 MHz de 2 salidas, de 5 dB de pérdidas de inserción, con conectores tipo "F". (material) | 1 | 2517.95 | 2517.950 |
| mo001 | h | Oficial instalador de telecomunicaciones. (mano de obra) | 0.116 | 12241.03 | 1419.959 |
| mo056 | h | Medio oficial instalador de telecomunicaciones. (mano de obra) | 0.116 | 8888.07 | 1031.016 |
| % | % | Herramientas | 2 % | 4968.925 | 99.379 |
|  |  | Costes directos |  |  | 5068.304 |

## Recursos

**mt40irt023a** Ud Repartidor de 5-1000 MHz de 2 salidas, de 5 dB de pérdidas de inserción, con conectores tipo "F"
Datos técnicos: Coste energético 6.279 MJ; Emisión de CO2 0.696 kg
Residuos:
- embalaje: re150101 Envases de papel y cartón. (componente de residuo); rendimiento 0.072 kg; Código LER 15 01 01; Masa del elemento 1 kg; Volumen 0.001333 m3
