# Repartidor

- Propiedad del archivo: CYPE Ingenieros S.A.
- Formato: FIEBDC-3/2016
- Programa: Generador de precios de la construcción. CYPE Ingenieros, S.A.
- Fecha: 17/05/2024
- Ámbito geográfico: Argentina
- Divisa: ARS
- Costes indirectos: 3 %
- Gastos generales: 13 %
- Beneficio industrial: 6 %
- IVA: 21 %

## I Instalaciones

### IA Audiovisuales

#### IAA Red de cables coaxiales

**IAA115** Ud Repartidor.
Repartidor de 5-2400 MHz de 6 salidas, de 124x60x26 mm, 11,2 dB de pérdidas de inserción a 862 MHz y 16,1 dB de pérdidas de inserción a 2150 MHz.
Incluye: Colocación. Conexionado y comprobación de su correcto funcionamiento.
Criterio de cómputo de proyecto: Número de unidades previstas, según documentación gráfica de Proyecto.
Criterio de cómputo de obra: Se medirá el número de unidades realmente ejecutadas según especificaciones de Proyecto.

| Código | Ud | Descripción | Rendimiento | Precio | Importe |
|---|---|---|---|---|---|
| mt40irt024C | Ud | Repartidor de 5-2400 MHz de 6 salidas, de 124x60x26 mm, 11,2 dB de pérdidas de inserción a 862 MHz y 16,1 dB de pérdidas de inserción a 2150 MHz, con conectores tipo "F". (material) | 1 | 2844.13 | 2844.130 |
| mo001 | h | Oficial instalador de telecomunicaciones. (mano de obra) | 0.116 | 12241.03 | 1419.959 |
| mo056 | h | Medio oficial instalador de telecomunicaciones. (mano de obra) | 0.116 | 8888.07 | 1031.016 |
| % | % | Herramientas | 2 % | 5295.105 | 105.902 |
|  |  | Costes directos |  |  | 5401.007 |
