# Toma de fibra óptica

- Propiedad del archivo: CYPE Ingenieros S.A.
- Formato: FIEBDC-3/2016
- Programa: Generador de precios de la construcción. CYPE Ingenieros, S.A.
- Fecha: 08/10/2024
- Ámbito geográfico: Argentina
- Divisa: ARS
- Costes indirectos: 3 %
- Gastos generales: 13 %
- Beneficio industrial: 6 %
- IVA: 21 %

## I Instalaciones

### IA Audiovisuales

#### IAO Red de cables de fibra óptica

**IAO040** Ud Toma de fibra óptica.
Toma de fibra óptica con conector tipo SC simple, soporte y marco.
Incluye: Montaje, conexionado y comprobación de su correcto funcionamiento.
Criterio de cómputo de proyecto: Número de unidades previstas, según documentación gráfica de Proyecto.
Criterio de cómputo de obra: Se medirá el número de unidades realmente ejecutadas según especificaciones de Proyecto.

| Código | Ud | Descripción | Rendimiento | Precio | Importe |
|---|---|---|---|---|---|
| mt40fod040a | Ud | Toma de fibra óptica con conector tipo SC simple, soporte y marco. (material) | 1 | 18241.42 | 18241.420 |
| mo001 | h | Oficial instalador de telecomunicaciones. (mano de obra) | 0.255 | 33423.53 | 8523.000 |
| % | % | Herramientas | 2 % | 26764.420 | 535.288 |
|  |  | Costes directos |  |  | 27299.708 |

## Recursos

**mt40fod040a** Ud Toma de fibra óptica con conector tipo SC simple, soporte y marco
Datos técnicos: Coste energético 1.852 MJ; Emisión de CO2 0.119 kg
Residuos:
- embalaje: re150101 Envases de papel y cartón. (componente de residuo); rendimiento 0.032 kg; Código LER 15 01 01; Masa del elemento 1 kg; Volumen 0.001333 m3
