# Ramal a 45° para línea frigorífica de líquido, de descarga de gas y de succión de gas

- Propiedad del archivo: CYPE Ingenieros S.A.
- Formato: FIEBDC-3/2016
- Programa: Generador de precios de la construcción. CYPE Ingenieros, S.A.
- Fecha: 17/05/2024
- Ámbito geográfico: Argentina
- Divisa: ARS
- Costes indirectos: 3 %
- Gastos generales: 13 %
- Beneficio industrial: 6 %
- IVA: 21 %

## I Instalaciones

### IB Sistemas de climatización

#### IBP Sistema VRF (Toshiba)

**IBP515** Ud Ramal a 45° para línea frigorífica de líquido, de descarga de gas y de succión de gas.
Ramal a 45° de línea frigorífica formada por conjunto de tres juntas, una para la línea de líquido, otra para la línea de descarga de gas y otra para la línea de succión de gas, modelo RBM-BY205FE "TOSHIBA", con un rango de capacidad total de las unidades interiores conectadas aguas abajo de 20,2 a 25,2.
Incluye: Conexionado.
Criterio de cómputo de proyecto: Número de unidades previstas, según documentación gráfica de Proyecto.
Criterio de cómputo de obra: Se medirá el número de unidades realmente ejecutadas según especificaciones de Proyecto.

| Código | Ud | Descripción | Rendimiento | Precio | Importe |
|---|---|---|---|---|---|
| mt42tsb525c | Ud | Conjunto de tres juntas, una para la línea de líquido, otra para la línea de descarga de gas y otra para la línea de succión de gas, modelo RBM-BY205FE "TOSHIBA", con un rango de capacidad total de las unidades interiores conectadas aguas abajo de 20,2 a 25,2. (material) | 1 | 128355.78 | 128355.780 |
| mo005 | h | Oficial instalador de equipos de climatización. (mano de obra) | 0.058 | 12241.03 | 709.980 |
| mo104 | h | Medio oficial instalador de equipos de climatización. (mano de obra) | 0.058 | 8888.07 | 515.508 |
| % | % | Herramientas | 2 % | 129581.268 | 2591.625 |
|  |  | Costes directos |  |  | 132172.893 |
